# Floreira de aço corten

- Propriedade do ficheiro: CYPE INGENIEROS, S.A.
- Formato: FIEBDC-3/2002
- Moeda: EUR
- Custos indirectos: 3.00 %
- IVA: 23.00 %

## T Equipamento urbano

### TM Mobiliário urbano

#### TMJ Floreiras

**TMJ070** Ud Floreira de aço corten.
Floreira cilíndrica de aço corten, de 120 cm de diâmetro e 50 cm de altura e 450 litros de capacidade.
Inclui: Colocação da floreira. Eliminação e limpeza do material sobrante.
Critério de medição de projecto: Número de unidades previstas, segundo documentação gráfica de Projecto.
Critério de medição de obra: Medir-se-á o número de unidades realmente executadas segundo especificações de Projecto.

| Código | Un | Descrição | Rendimento | Preço | Importância |
|---|---|---|---|---|---|
| mt52mug260md | Ud | Floreira cilíndrica de aço corten, de 120 cm de diâmetro e 50 cm de altura e 450 litros de capacidade. (material) | 1.000 | 1802.20 | 1802.20 |
| mq04cag010b | h | Camião com grua de carga máxima 10 t. (equipamento) | 0.374 | 63.96 | 23.92 |
| mo041 | h | Oficial de 1ª construção de obra civil. (mão de obra) | 0.374 | 22.68 | 8.48 |
| mo087 | h | Ajudante de construção de obra civil. (mão de obra) | 0.605 | 22.13 | 13.39 |
| % | % | Custos directos complementares | 2 % | 1847.99 | 36.96 |
|  |  | Custos directos |  |  | 1884.95 |
