# Cabina de vestiário para praia

- Propriedade do ficheiro: CYPE INGENIEROS, S.A.
- Formato: FIEBDC-3/2002
- Moeda: EUR
- Custos indirectos: 3.00 %
- IVA: 23.00 %

## T Equipamento urbano

### TY Equipamento para praias

#### TYC Cabinas de WC e vestiários

**TYC030** Ud Cabina de vestiário para praia.
Cabina de vestiário para praia, de três módulos, de 1,45x3,90x2,90 m, composta de: base de perfis tubulares de aço inoxidável, pavimento de grelha de aço inoxidável, parede de chapa de aço inoxidável, acabamento lacado exterior em várias cores e interior em cor branca, cobertura de duas águas realizada com resina de poliéster reforçada com fibra de vidro, indicadores luminosos exteriores de livre, ocupado e fora de serviço, fechadura electromagnética em porta de acesso, detector de presença no interior, alarme acústico, luz artificial colocada em tecto falso e ventilação forçada através de extractor de ar. Incluindo descarga, nivelamento do conjunto e ligação ao ramal de ligação de electricidade.
Inclui: Descarga da cabina. Marcação. Nivelamento. Instalação dos componentes. Ligação das instalações.
Critério de medição de projecto: Número de unidades previstas, segundo documentação gráfica de Projecto.
Critério de medição de obra: Medir-se-á o número de unidades realmente executadas segundo especificações de Projecto.

| Código | Un | Descrição | Rendimento | Preço | Importância |
|---|---|---|---|---|---|
| mt52dlv070i | Ud | Cabina de vestiário para praia, de três módulos, de 1,45x3,90x2,90 m, composta de: base de perfis tubulares de aço inoxidável, pavimento de grelha de aço inoxidável, parede de chapa de aço inoxidável, acabamento lacado exterior em várias cores e interior em cor branca, cobertura de duas águas realizada com resina de poliéster reforçada com fibra de vidro, indicadores luminosos exteriores de livre, ocupado e fora de serviço, fechadura electromagnética em porta de acesso, detector de presença no interior, alarme acústico, luz artificial colocada em tecto falso e ventilação forçada através de extractor de ar. Incluindo equipamento interior anti-vandalismo, de aço inoxidável, formado por: secador eléctrico de ar quente, banco, cabides fixos e relógio programado para limitação horária de utilização. (material) | 1.000 | 38611.46 | 38611.46 |
| mq04cag010b | h | Camião com grua de carga máxima 10 t. (equipamento) | 3.850 | 63.96 | 246.25 |
| mo003 | h | Oficial de 1ª electricista. (mão de obra) | 9.900 | 23.31 | 230.77 |
| mo102 | h | Ajudante de electricista. (mão de obra) | 9.900 | 22.09 | 218.69 |
| mo011 | h | Oficial de 1ª montador. (mão de obra) | 77.000 | 23.31 | 1794.87 |
| mo080 | h | Ajudante de montador. (mão de obra) | 77.000 | 22.13 | 1704.01 |
| % | % | Custos directos complementares | 2 % | 42806.05 | 856.12 |
|  |  | Custos directos |  |  | 43662.17 |
