# Acessórios em local ou instalação provisória para vestiários e/ou WC's de serviço

- Propriedade do ficheiro: CYPE INGENIEROS, S.A.
- Formato: FIEBDC-3/2002
- Moeda: EUR
- Custos indirectos: 3.00 %
- IVA: 23.00 %

## Y Segurança e saúde

### YP Instalações provisórias de higiene e bem-estar

#### YPM Mobiliário e equipamento

**YPM010** Ud Acessórios em local ou instalação provisória para vestiários e/ou WC's de serviço.
Cacifo individual (amortizável em 3 utilizações), cabide, banco para 5 pessoas (amortizável em 2 utilizações), espelho, porta-rolos (amortizável em 3 utilizações), saboneteira (amortizável em 3 utilizações) em local ou instalação provisória da obra para vestiários e/ou WC's de serviço. Inclusive montagem e instalação.
Inclui: Colocação e fixação dos elementos.
Critério de medição de projecto: Número de unidades previstas, segundo Plano de Segurança e Saúde.
Critério de medição de obra: Medir-se-á o número de unidades realmente colocadas segundo especificações do Plano de Segurança e Saúde.

| Código | Un | Descrição | Rendimento | Preço | Importância |
|---|---|---|---|---|---|
| mt50mca050 | Ud | Armário metálico individual com chave para roupa e calçado. (material) | 0.330 | 111.20 | 36.70 |
| mt50mca010a | Ud | Cabide para vestiários e/ou WC's de serviço. (material) | 1.000 | 9.55 | 9.55 |
| mt50mca070 | Ud | Banco de madeira para 5 pessoas. (material) | 0.500 | 131.30 | 65.65 |
| mt50mca010b | Ud | Espelho para vestiários e/ou WC's de serviço. (material) | 1.000 | 17.51 | 17.51 |
| mt50mca020a | Ud | Porta-rolos industrial de aço inoxidável. (material) | 0.330 | 38.89 | 12.83 |
| mt50mca020b | Ud | Saboneteira industrial de aço inoxidável. (material) | 0.330 | 37.19 | 12.27 |
| mo120 | h | Operário Segurança e Saúde. (mão de obra) | 0.550 | 21.45 | 11.80 |
| % | % | Custos directos complementares | 2 % | 166.31 | 3.33 |
|  |  | Custos directos |  |  | 169.64 |
