# Cordão de grinaldas reflectoras

- Propriedade do ficheiro: CYPE INGENIEROS, S.A.
- Formato: FIEBDC-3/2002
- Moeda: EUR
- Custos indirectos: 3.00 %
- IVA: 23.00 %

## Y Segurança e saúde

### YS Sinalização provisória de obras

#### YSB Balizamento

**YSB080** m Cordão de grinaldas reflectoras.
Fornecimento, colocação e desmontagem de cordão de balizamento com grinaldas reflectoras de plástico, cor vermelho e branco, fixado sobre suportes existentes (não incluídos neste preço).
Inclui: Colocação. Desmontagem posterior. Remoção para contentor.
Critério de medição de projecto: Comprimento medido segundo Plano de Segurança e Saúde.
Critério de medição de obra: Será medido o comprimento realmente montado segundo especificações do Plano de Segurança e Saúde.

| Código | Un | Descrição | Rendimento | Preço | Importância |
|---|---|---|---|---|---|
| mt50bal080a | Ud | Cordão de balizamento com grinaldas reflectoras de plástico, cor vermelho e branco, de 10 m de comprimento. (material) | 0.110 | 1.33 | 0.15 |
| mo120 | h | Operário Segurança e Saúde. (mão de obra) | 0.132 | 21.45 | 2.83 |
| % | % | Custos directos complementares | 2 % | 2.98 | 0.06 |
|  |  | Custos directos |  |  | 3.04 |
