# Desmontagem de cartaz mural

- Propriedade do ficheiro: CYPE Ingenieros S.A.
- Formato: FIEBDC-3/2016
- Programa: Gerador de preços para construção civil. CYPE Ingenieros, S.A.
- Data: 01/04/2024
- Moeda: EUR
- Custos indirectos: 3 %
- IVA: 23 %

## D Demolições

### DT Equipamento urbano

#### DTM Mobiliário urbano

**DTM050** Ud Desmontagem de cartaz mural.
Desmontagem de cartaz mural de chapa de aço, de até 3 m² de superfície, com meios manuais, e carga manual para camião ou contentor.
Critérios considerados na determinação do preço da unidade de obra: O preço inclui a reparação de defeitos na superfície de apoio.
Inclui: Desmontagem do elemento. Reparação da superfície de apoio. Remoção e armazenamento do material desmontado. Limpeza dos restos da obra. Carga manual do material desmontado e restos da obra para camião ou contentor.
Critério de medição de projecto: Número de unidades previstas, segundo documentação gráfica de Projecto.
Critério de medição de obra: Será medido o número de unidades realmente desmontadas segundo especificações de Projecto.

| Código | Un | Descrição | Rendimento | Preço | Importância |
|---|---|---|---|---|---|
| mo087 | h | Ajudante de construção de obra civil. (mão de obra) | 0.277 | 22.13 | 6.130 |
| % | % | Custos directos complementares | 2 % | 6.130 | 0.123 |
|  |  | Custos directos |  |  | 6.253 |

Resíduos:
- demolição: ruo170405 Ferro e aço. (componente de resíduo); rendimento 156 kg; Código LER 17 04 05; Massa do elemento 1 kg; Volume 0.000476 m3
