# Pavimento de relva sintética

- Propriedade do ficheiro: CYPE Ingenieros S.A.
- Formato: FIEBDC-3/2016
- Programa: Gerador de preços para construção civil. CYPE Ingenieros, S.A.
- Data: 11/06/2024
- Moeda: EUR
- Custos indirectos: 3 %
- IVA: 23 %

## M Pavimentos urbanos

### MP Pavimentos urbanos

#### MPS De relva sintética

**MPS020** m² Pavimento de relva sintética.
Pavimento em relva sintética, de quatro tons de cor verde e castanha, composto de mechas rectas monofilamento Dogbone DB Shape de 3/8" de fibra 100% polietileno resistente aos raios UV, 5200/8 decitex, 120 microns de espessura e mechas rectas texturizadas de 3/8" de fibra 100% polipropileno resistente aos raios UV, 3000/6 decitex, 110 microns de espessura, tecidas sobre base de polipropileno drenante reforçada com uma camada de feltro, com termo-fixação e vedação com látex, de 25 mm de altura de filamento, 27 mm de altura total de tapete, 2280 g/m² e 16800 mechas/m²; banda de ligação de geotêxtil de polipropileno, de 300 mm de largura e cola de poliuretano bicomponente, lastrado com 5 kg/m² de inerte silício, de granulometria compreendida entre 0,4 e 0,8 mm; para utilização em urbanismo e recintos de ócio.
Critérios considerados na determinação do preço da unidade de obra: O preço não inclui a superfície base.
Inclui: Marcação. Colocação da relva sintética. Espalhar na superfície.
Critério de medição de projecto: Superfície medida segundo documentação gráfica de Projecto.
Critério de medição de obra: Medir-se-á a superfície realmente executada segundo especificações de Projecto.

| Código | Un | Descrição | Rendimento | Preço | Importância |
|---|---|---|---|---|---|
| mt47cit230b | m² | Relva sintética, de quatro tons de cor verde e castanha, composto de mechas rectas monofilamento Dogbone DB Shape de 3/8" de fibra 100% polietileno resistente aos raios UV, 5200/8 decitex, 120 microns de espessura e mechas rectas texturizadas de 3/8" de fibra 100% polipropileno resistente aos raios UV, 3000/6 decitex, 110 microns de espessura, tecidas sobre base de polipropileno drenante reforçada com uma camada de feltro, com termo-fixação e vedação com látex, de 25 mm de altura de filamento, 27 mm de altura total de tapete, 2280 g/m² e 16800 mechas/m², fornecido em rolos. (material) | 1.04 | 17.39 | 18.086 |
| mt47cit250d | m | Banda de ligação de geotêxtil de polipropileno, de 300 mm de largura, fornecida em rolos. (material) | 0.42 | 1.08 | 0.454 |
| mt47cit260a | kg | Cola de poliuretano bicomponente. (material) | 0.3 | 4.4 | 1.320 |
| mt47cit004a | kg | Inerte silício, de granulometria compreendida entre 0,4 e 0,8 mm, fornecido em sacos. (material) | 5 | 0.15 | 0.750 |
| mq07cel010 | h | Empilhador elevador diesel de dupla tracção de 8 t. (equipamento) | 0.239 | 28.06 | 6.706 |
| mo041 | h | Oficial de 1ª construção de obra civil. (mão de obra) | 0.22 | 22.68 | 4.990 |
| mo087 | h | Ajudante de construção de obra civil. (mão de obra) | 0.275 | 22.13 | 6.086 |
| % | % | Custos directos complementares | 2 % | 38.392 | 0.768 |
|  |  | Custos directos |  |  | 39.160 |

Resíduos:
- colocação: mt47cit230b; factor de resíduo 0.022
- colocação: mt47cit250d Banda de ligação de geotêxtil de polipropileno, de 300 mm de largura, fornecida em rolos; factor de resíduo 0.011
- colocação: mt47cit260a Cola de poliuretano bicomponente; factor de resíduo 0.040716
- colocação: mt47cit004a Inerte silício, de granulometria compreendida entre 0,4 e 0,8 mm, fornecido em sacos; factor de resíduo 0.009

## Recursos

**mt47cit230b** m² Relva sintética
Dados técnicos: Custo energético 225.730 MJ; Emissão de CO2 11.207 kg; Código LER 17 02 03; Massa do elemento 2.28 kg; Volume 0.0038 m3
Resíduos:
- embalagem: re170203 Plástico. (componente de resíduo); rendimento 0.05 kg; Código LER 17 02 03; Massa do elemento 1 kg; Volume 0.001667 m3

**mt47cit250d** m Banda de ligação de geotêxtil de polipropileno, de 300 mm de largura, fornecida em rolos
Dados técnicos: Custo energético 12.594 MJ; Emissão de CO2 0.625 kg; Código LER 17 02 03; Massa do elemento 0.09 kg; Volume 0.00015 m3
Resíduos:
- embalagem: re170203 Plástico; rendimento 0.04 kg

**mt47cit260a** kg Cola de poliuretano bicomponente
Dados técnicos: Custo energético 144.471 MJ; Emissão de CO2 7.014 kg; Código LER 17 09 04; Massa do elemento 1 kg; Volume 0.000667 m3
Resíduos:
- embalagem: re170203 Plástico; rendimento 0.003 kg

**mt47cit004a** kg Inerte silício, de granulometria compreendida entre 0,4 e 0,8 mm, fornecido em sacos
Dados técnicos: Custo energético 0.559 MJ; Emissão de CO2 0.028 kg; Código LER 01 04 08; Massa do elemento 1 kg; Volume 0.000667 m3
Resíduos:
- embalagem: re170203 Plástico; rendimento 0.005 kg
