# Campo de futebol 3x3, sistema Compofútbol X-Tress "COMPOSAN INDUSTRIAL Y TECNOLOGÍA"

- Propriedade do ficheiro: CYPE Ingenieros S.A.
- Formato: FIEBDC-3/2016
- Programa: Gerador de preços para construção civil. CYPE Ingenieros, S.A.
- Data: 23/10/2024
- Moeda: EUR
- Custos indirectos: 3 %
- IVA: 23 %

## T Equipamento urbano

### TA Instalações desportivas completas

#### TAF Campos de futebol

**TAF010** Ud Campo de futebol 3x3, sistema Compofútbol X-Tress "COMPOSAN INDUSTRIAL Y TECNOLOGÍA".
Campo de futebol 3x3, de 40x20 m, sistema Compofútbol X-Tress "COMPOSAN INDUSTRIAL Y TECNOLOGÍA", com uma porta de acesso e vidros de segurança temperados, de 12 mm de espessura, formado por uma estrutura metálica modular, composta por perfis, tubos e pilares, de aço S235JR laminado a quente; um conjunto de vidros de segurança temperados, de 12 mm de espessura, com furos para fixação à estrutura; um conjunto de duas redes de baliza, cor branca; 16 mastros de rede de protecção de fundo para fixar sobre a estrutura metálica, de tubo de aço galvanizado, de 60 mm de diâmetro e 2 m de altura; e 80 m² de rede de protecção de fundo, cor branca. Inclusive elementos de fixação.
Critérios considerados na determinação do preço da unidade de obra: O preço não inclui o pavimento desportivo.
Inclui: Marcação. Montagem e fixação da estrutura metálica. Colocação e fixação dos vidros. Fixação das redes de baliza. Montagem e fixação, sobre a estrutura metálica, dos mastros das redes de protecção de fundo. Fixação das redes de protecção de fundo. Verificação do seu correcto funcionamento.
Critério de medição de projecto: Número de unidades previstas, segundo documentação gráfica de Projecto.
Critério de medição de obra: Medir-se-á o número de unidades realmente executadas segundo especificações de Projecto.

| Código | Un | Descrição | Rendimento | Preço | Importância |
|---|---|---|---|---|---|
| mt47cit450f | Ud | Estrutura metálica modular para campo de futebol 3x3, de 40x20 m, com uma porta de acesso, sistema Compofútbol X-Tress "COMPOSAN INDUSTRIAL Y TECNOLOGÍA", composta por perfis, tubos e pilares, de aço S235JR laminado a quente, acabamento lacado, cor azul, com elementos de fixação. (material) | 1 | 18791.22 | 18791.220 |
| mt47cit460f | Ud | Conjunto de vidros de segurança temperados, de 12 mm de espessura, com furos para fixação à estrutura, para campo de futebol 3x3, de 40x20 m, sistema Compofútbol X-Tress "COMPOSAN INDUSTRIAL Y TECNOLOGÍA", inclusive parafusos, elementos auxiliares e pequeno material. (material) | 1 | 12007.63 | 12007.630 |
| mt47cit470b | Ud | Conjunto de duas redes de baliza, cor branca, para campo de futebol 3x3, sistema Compofútbol X-Tress "COMPOSAN INDUSTRIAL Y TECNOLOGÍA". (material) | 1 | 42.44 | 42.440 |
| mt47cit480b | Ud | Mastro de rede de protecção de fundo para fixar sobre a estrutura metálica, de tubo de aço galvanizado, de 60 mm de diâmetro e 2 m de altura, para campo de futebol 3x3, sistema Compofútbol X-Tress "COMPOSAN INDUSTRIAL Y TECNOLOGÍA", acabamento lacado, cor azul, com elementos de fixação. (material) | 16 | 105.36 | 1685.760 |
| mt47cit490b | m² | Rede de protecção de fundo, cor branca, para campo de futebol 3x3, sistema Compofútbol X-Tress "COMPOSAN INDUSTRIAL Y TECNOLOGÍA". (material) | 80 | 2.47 | 197.600 |
| mo041 | h | Oficial de 1ª construção de obra civil. (mão de obra) | 71.72 | 22.68 | 1626.610 |
| mo087 | h | Ajudante de construção de obra civil. (mão de obra) | 71.72 | 22.13 | 1587.164 |
| % | % | Custos directos complementares | 2 % | 35938.424 | 718.768 |
|  |  | Custos directos |  |  | 36657.192 |

Resíduos:
- colocação: mt47cit450f; factor de resíduo 0.006
- colocação: mt47cit460f; factor de resíduo 0.0055
- colocação: mt47cit480b; factor de resíduo 0.0053

## Recursos

**mt47cit450f** Ud Estrutura metálica modular para campo de futebol 3x3
Dados técnicos: Custo energético 29493.875 MJ; Emissão de CO2 1530.192 kg; Código LER 17 04 05; Massa do elemento 3000 kg; Volume 1.428571 m3
Resíduos:
- embalagem: re170203 Plástico. (componente de resíduo); rendimento 0.04 kg; Código LER 17 02 03; Massa do elemento 1 kg; Volume 0.001667 m3

**mt47cit460f** Ud Conjunto de vidros de segurança temperados
Dados técnicos: Custo energético 108436.715 MJ; Emissão de CO2 7948.742 kg; Código LER 17 02 02; Massa do elemento 4320 kg; Volume 4.32 m3
Resíduos:
- embalagem: re170201 Madeira. (componente de resíduo); rendimento 0.034 kg; Código LER 17 02 01; Massa do elemento 1 kg; Volume 0.000909 m3
- embalagem: re170203 Plástico; rendimento 0.001 kg

**mt47cit470b** Ud Conjunto de duas redes de baliza
Dados técnicos: Custo energético 290.679 MJ; Emissão de CO2 14.491 kg
Resíduos:
- embalagem: re150101 Embalagens de papel e cartão. (componente de resíduo); rendimento 0.072 kg; Código LER 15 01 01; Massa do elemento 1 kg; Volume 0.001333 m3

**mt47cit480b** Ud Mastro de rede de protecção de fundo para fixar sobre a estrutura metálica
Dados técnicos: Custo energético 320.135 MJ; Emissão de CO2 32.448 kg; Código LER 17 04 05; Massa do elemento 12.6 kg; Volume 0.006 m3
Resíduos:
- embalagem: re170203 Plástico; rendimento 0.04 kg
