# Campo de padel

- Propriedade do ficheiro: CYPE Ingenieros S.A.
- Formato: FIEBDC-3/2016
- Programa: Gerador de preços para construção civil. CYPE Ingenieros, S.A.
- Data: 01/04/2024
- Moeda: EUR
- Custos indirectos: 3 %
- IVA: 23 %

## T Equipamento urbano

### TA Instalações desportivas completas

#### TAP Campos de padel

**TAP005** Ud Campo de padel.
Campo de padel, de 20x10 m, com vedação de 4 m de altura nos fundos e nos 2 m iniciais de cada lateral, e de 3 m de altura no resto, com duas portas de acesso, vidros de segurança temperados, de 10 mm de espessura e suportes de luminárias, de 3 m de comprimento, para fixar sobre a estrutura metálica, formado por: estrutura metálica, composta por 4 pilares de canto e 26 pilares intermédios de aço S235JR laminado a quente, de 100x50 mm e 2 mm de espessura, acabamento galvanizado, com reforços de chapa dobrada galvanizada a quente, de 2 mm de espessura e 0,58 m de comprimento, soldada ao pilar; placas de ancoragem de aço S235JR laminado a quente, com furos de 18 mm de diâmetro, de 260x180 mm e 8 mm de espessura, acabamento galvanizado, para pilares intermédios e placas de ancoragem especiais de aço S235JR laminado a quente, de 8 mm de espessura, acabamento galvanizado, para pilares de canto; malha electrossoldada de aço galvanizado, de 50x50 mm e 4 mm de diâmetro; aros para fixação de malha electrossoldada compostos por perfis angulares de chapa galvanizada a quente, de 2,5 mm de espessura, com furos para alojamento das pontas da malha electrosoldada; duas portas de acesso com fechadura; barras horizontais de tubo de aço galvanizado a quente, de 40x30 mm e 1,5 mm de espessura; e chapas horizontais para reforço e fixação de malha de fita galvanizada a quente, de 40x3 mm; conjunto de vidros de segurança temperados, de 10 mm de espessura, composto por 14 vidros de segurança temperados, de 2995x1995 mm e 10 mm de espessura, e 4 vidros de segurança temperados, de 1995x1995 mm e 10 mm de espessura, com furos para fixação à estrutura e quatro suportes de luminárias, de 3 m de comprimento, para fixar sobre a estrutura metálica, cada um deles composto por um pilar de aço S235JR laminado a quente, de 100x50 mm e 2 mm de espessura, acabamento galvanizado, e uma cruzeta de chapa dobrada galvanizada a quente, de 2 mm de espessura, com furos para fixação de luminárias.
Critérios considerados na determinação do preço da unidade de obra: O preço não inclui a fundação, o pavimento desportivo, o equipamento desportivo, as luminárias nem a instalação eléctrica.
Inclui: Marcação. Montagem e fixação da estrutura metálica. Colocação e fixação dos vidros. Montagem e fixação, sobre a estrutura metálica, dos suportes complementares das luminárias. Verificação do seu correcto funcionamento.
Critério de medição de projecto: Número de unidades previstas, segundo documentação gráfica de Projecto.
Critério de medição de obra: Medir-se-á o número de unidades realmente executadas segundo especificações de Projecto.

| Código | Un | Descrição | Rendimento | Preço | Importância |
|---|---|---|---|---|---|
| mt47cit500a | Ud | Estrutura metálica, composta por 4 pilares de canto e 26 pilares intermédios de aço S235JR laminado a quente, de 100x50 mm e 2 mm de espessura, acabamento galvanizado, com reforços de chapa dobrada galvanizada a quente, de 2 mm de espessura e 0,58 m de comprimento, soldada ao pilar; placas de ancoragem de aço S235JR laminado a quente, com furos de 18 mm de diâmetro, de 260x180 mm e 8 mm de espessura, acabamento galvanizado, para pilares intermédios e placas de ancoragem especiais de aço S235JR laminado a quente, de 8 mm de espessura, acabamento galvanizado, para pilares de canto; malha electrossoldada de aço galvanizado, de 50x50 mm e 4 mm de diâmetro; aros para fixação de malha electrossoldada compostos por perfis angulares de chapa galvanizada a quente, de 2,5 mm de espessura, com furos para alojamento das pontas da malha electrosoldada; duas portas de acesso com fechadura; barras horizontais de tubo de aço galvanizado a quente, de 40x30 mm e 1,5 mm de espessura; e chapas horizontais para reforço e fixação de malha de fita galvanizada a quente, de 40x3 mm, acabamento lacado, de cor a escolher, com elementos de fixação. (material) | 1 | 11844.41 | 11844.410 |
| mt47cit510a | Ud | Conjunto de vidros de segurança temperados, de 10 mm de espessura, composto por 14 vidros de segurança temperados, de 2995x1995 mm e 10 mm de espessura, e 4 vidros de segurança temperados, de 1995x1995 mm e 10 mm de espessura, com furos para fixação à estrutura, com elementos de fixação. (material) | 1 | 5469.37 | 5469.370 |
| mt47cit520a | Ud | Suportes de luminárias, de 3 m de comprimento, para fixar sobre a estrutura metálica, cada um deles composto por um pilar de aço S235JR laminado a quente, de 100x50 mm e 2 mm de espessura, acabamento galvanizado, e uma cruzeta de chapa dobrada galvanizada a quente, de 2 mm de espessura, com furos para fixação de luminárias, acabamento lacado, de cor a escolher. (material) | 4 | 155.61 | 622.440 |
| mo041 | h | Oficial de 1ª construção de obra civil. (mão de obra) | 33 | 22.68 | 748.440 |
| mo087 | h | Ajudante de construção de obra civil. (mão de obra) | 33 | 22.13 | 730.290 |
| % | % | Custos directos complementares | 2 % | 19414.950 | 388.299 |
|  |  | Custos directos |  |  | 19803.249 |

Resíduos:
- colocação: mt47cit510a; factor de resíduo 0.0055

## Recursos

**mt47cit510a** Ud Conjunto de vidros de segurança temperados
Dados técnicos: Custo energético 62486.145 MJ; Emissão de CO2 4580.254 kg; Código LER 17 02 02; Massa do elemento 2489.3 kg; Volume 2.4893 m3
Resíduos:
- embalagem: re170201 Madeira. (componente de resíduo); rendimento 0.034 kg; Código LER 17 02 01; Massa do elemento 1 kg; Volume 0.000909 m3
- embalagem: re170203 Plástico. (componente de resíduo); rendimento 0.001 kg; Código LER 17 02 03; Massa do elemento 1 kg; Volume 0.001667 m3
