# Rampa de subida e descida

- Propriedade do ficheiro: CYPE Ingenieros S.A.
- Formato: FIEBDC-3/2016
- Programa: Gerador de preços para construção civil. CYPE Ingenieros, S.A.
- Data: 01/04/2024
- Moeda: EUR
- Custos indirectos: 3 %
- IVA: 23 %

## T Equipamento urbano

### TD Equipamentos desportivos

#### TDB Circuito de bicicletas

**TDB010** Ud Rampa de subida e descida.
Rampa de subida e descida para bicicletas, de madeira de pinho silvestre, tratada em autoclave, com classe de risco 4 segundo NP EN 335, acabamento com verniz protector, de 3,50x0,40x0,35 m, com parafusos de aço galvanizado, embutidos e protegidos com tampas de segurança, com zona de segurança de 28,00 m², fixada a uma base de betão C20/25 (X0(P); D25; S2; Cl 1,0). Inclusive marcação, escavação manual do terreno e fixação do equipamento para bicicletas. Totalmente montada e testada pela empresa instaladora.
Inclui: Marcação. Escavação com meios manuais. Betonagem da base de apoio. Fixação do equipamento para bicicletas.
Critério de medição de projecto: Número de unidades previstas, segundo documentação gráfica de Projecto.
Critério de medição de obra: Medir-se-á o número de unidades realmente executadas segundo especificações de Projecto.

| Código | Un | Descrição | Rendimento | Preço | Importância |
|---|---|---|---|---|---|
| mt10hmf020fa | m³ | Betão simples C20/25 (X0(P); D25; S2; Cl 1,0), fabricado em central, segundo NP EN 206. (material) | 0.6 | 76.59 | 45.954 |
| mt52bic010a | Ud | Rampa de subida e descida para bicicletas, de madeira de pinho silvestre, tratada em autoclave, com classe de risco 4 segundo NP EN 335, acabamento com verniz protector, de 3,50x0,40x0,35 m, com parafusos de aço galvanizado, embutidos e protegidos com tampas de segurança, com zona de segurança de 28,00 m², inclusive elementos de fixação. (material) | 1 | 3146.7 | 3146.700 |
| mo041 | h | Oficial de 1ª construção de obra civil. (mão de obra) | 8.8 | 22.68 | 199.584 |
| mo087 | h | Ajudante de construção de obra civil. (mão de obra) | 17.6 | 22.13 | 389.488 |
| % | % | Custos directos complementares | 2 % | 3781.726 | 75.635 |
|  |  | Custos directos |  |  | 3857.361 |

Resíduos:
- colocação: mt10hmf020fa Betão simples C20/25 (X0(P); D25; S2; Cl 1,0), fabricado em central, segundo NP EN 206; factor de resíduo 0.00152845

## Recursos

**mt10hmf020fa** m³ Betão simples C20/25 (X0(P); D25; S2; Cl 1,0), fabricado em central, segundo NP EN 206
Dados técnicos: Custo energético 1840.000 MJ; Emissão de CO2 230.000 kg; Código LER 17 01 01; Massa do elemento 2300 kg; Volume 1.533333 m3

**mt52bic010a** Ud Rampa de subida e descida para bicicletas
Dados técnicos: Custo energético 26491.065 MJ; Emissão de CO2 -359.135 kg
Resíduos:
- embalagem: re150101 Embalagens de papel e cartão. (componente de resíduo); rendimento 4.194 kg; Código LER 15 01 01; Massa do elemento 1 kg; Volume 0.001333 m3
