# Conjunto de redes para balizas de andebol ou de futsal

- Propriedade do ficheiro: CYPE Ingenieros S.A.
- Formato: FIEBDC-3/2016
- Programa: Gerador de preços para construção civil. CYPE Ingenieros, S.A.
- Data: 23/05/2024
- Moeda: EUR
- Custos indirectos: 3 %
- IVA: 23 %

## T Equipamento urbano

### TD Equipamentos desportivos

#### TDG Jogos desportivos

**TDG080** Ud Conjunto de redes para balizas de andebol ou de futsal.
Conjunto de duas redes para balizas de andebol ou de futsal, de cordas de polietileno de 2,5 mm de diâmetro.
Inclui: Marcação. Montagem e fixação do equipamento desportivo. Verificação do seu correcto funcionamento.
Critério de medição de projecto: Número de unidades previstas, segundo documentação gráfica de Projecto.
Critério de medição de obra: Medir-se-á o número de unidades realmente executadas segundo especificações de Projecto.

| Código | Un | Descrição | Rendimento | Preço | Importância |
|---|---|---|---|---|---|
| mt52dep290f | Ud | Conjunto de duas redes para balizas de andebol ou de futsal, de cordas de polietileno de 2,5 mm de diâmetro. (material) | 1 | 51.78 | 51.780 |
| mo011 | h | Oficial de 1ª montador. (mão de obra) | 0.33 | 23.31 | 7.692 |
| mo080 | h | Ajudante de montador. (mão de obra) | 0.33 | 22.13 | 7.303 |
| % | % | Custos directos complementares | 2 % | 66.775 | 1.336 |
|  |  | Custos directos |  |  | 68.111 |
