# Sistema de segurança para balizas de andebol ou de futsal

- Propriedade do ficheiro: CYPE Ingenieros S.A.
- Formato: FIEBDC-3/2016
- Programa: Gerador de preços para construção civil. CYPE Ingenieros, S.A.
- Data: 23/10/2024
- Moeda: EUR
- Custos indirectos: 3 %
- IVA: 23 %

## T Equipamento urbano

### TD Equipamentos desportivos

#### TDG Jogos desportivos

**TDG090** Ud Sistema de segurança para balizas de andebol ou de futsal.
Chapa simples de aço para aparafusar à superfície suporte, para dar estabilidade e segurança às balizas de andebol ou de futsal amovíveis, com base de tubo de secção circular.
Inclui: Marcação. Montagem e fixação do equipamento desportivo. Verificação do seu correcto funcionamento.
Critério de medição de projecto: Número de unidades previstas, segundo documentação gráfica de Projecto.
Critério de medição de obra: Medir-se-á o número de unidades realmente executadas segundo especificações de Projecto.

| Código | Un | Descrição | Rendimento | Preço | Importância |
|---|---|---|---|---|---|
| mt52dep300c | Ud | Chapa simples de aço para aparafusar à superfície suporte, para dar estabilidade e segurança às balizas de andebol ou de futsal amovíveis, com base de tubo de secção circular, inclusive bucha de expansão. (material) | 1 | 8.51 | 8.510 |
| mo011 | h | Oficial de 1ª montador. (mão de obra) | 0.11 | 23.31 | 2.564 |
| mo080 | h | Ajudante de montador. (mão de obra) | 0.11 | 22.13 | 2.434 |
| % | % | Custos directos complementares | 2 % | 13.508 | 0.270 |
|  |  | Custos directos |  |  | 13.778 |

Resíduos:
- colocação: mt52dep300c; factor de resíduo 0.02

## Recursos

**mt52dep300c** Ud Chapa simples de aço para aparafusar à superfície suporte
Dados técnicos: Custo energético 6.256 MJ; Emissão de CO2 0.319 kg; Código LER 17 04 05; Massa do elemento 0.39 kg; Volume 0.000186 m3
Resíduos:
- embalagem: re170203 Plástico. (componente de resíduo); rendimento 0.025 kg; Código LER 17 02 03; Massa do elemento 1 kg; Volume 0.001667 m3
