# Mesa de ping-pong, anti-vandalismo

- Propriedade do ficheiro: CYPE Ingenieros S.A.
- Formato: FIEBDC-3/2016
- Programa: Gerador de preços para construção civil. CYPE Ingenieros, S.A.
- Data: 01/04/2024
- Moeda: EUR
- Custos indirectos: 3 %
- IVA: 23 %

## T Equipamento urbano

### TD Equipamentos desportivos

#### TDG Jogos desportivos

**TDG150** Ud Mesa de ping-pong, anti-vandalismo.
Mesa de ping-pong, anti-vandalismo, formada por: painel de 274x152x6,5 cm, de poliéster e fibra de vidro reforçado no seu interior por uma estrutura de tubos metálicos, colocado a uma altura de 76 cm, suportes metálicos de tubo rectangular soldado e reforçado, com protecção anticorrosão e rede de chapa metálica perfurada de 2 mm de espessura com estrutura de aço maciço em todo o perímetro, fixada a uma superfície suporte com elementos de ancoragem.
Critérios considerados na determinação do preço da unidade de obra: O preço não inclui a superfície suporte.
Inclui: Marcação. Montagem e fixação do equipamento desportivo. Verificação do seu correcto funcionamento.
Critério de medição de projecto: Número de unidades previstas, segundo documentação gráfica de Projecto.
Critério de medição de obra: Medir-se-á o número de unidades realmente executadas segundo especificações de Projecto.

| Código | Un | Descrição | Rendimento | Preço | Importância |
|---|---|---|---|---|---|
| mt52dep360 | Ud | Mesa de ping-pong, anti-vandalismo, formada por: painel de 274x152x6,5 cm, de poliéster e fibra de vidro reforçado no seu interior por uma estrutura de tubos metálicos, colocado a uma altura de 76 cm, suportes metálicos de tubo rectangular soldado e reforçado, com protecção anticorrosão e rede de chapa metálica perfurada de 2 mm de espessura com estrutura de aço maciço em todo o perímetro, inclusive pernos de ancoragem. (material) | 1 | 2846.33 | 2846.330 |
| mo011 | h | Oficial de 1ª montador. (mão de obra) | 0.55 | 23.31 | 12.821 |
| mo080 | h | Ajudante de montador. (mão de obra) | 1.1 | 22.13 | 24.343 |
| % | % | Custos directos complementares | 2 % | 2883.494 | 57.670 |
|  |  | Custos directos |  |  | 2941.164 |
