# Marcação e sinalização de pistas desportivas, com tinta plástica

- Propriedade do ficheiro: CYPE Ingenieros S.A.
- Formato: FIEBDC-3/2016
- Programa: Gerador de preços para construção civil. CYPE Ingenieros, S.A.
- Data: 01/04/2024
- Moeda: EUR
- Custos indirectos: 3 %
- IVA: 23 %

## T Equipamento urbano

### TD Equipamentos desportivos

#### TDM Revestimentos

**TDM040** Ud Marcação e sinalização de pistas desportivas, com tinta plástica.
Aplicação manual de duas demãos de tinta plástica anti-deslizante, cor branca, acabamento acetinado, textura lisa, a primeira demão diluída com 20% de água e a seguinte diluída com 5% de água ou não diluída; para marcação e sinalização de campo de ténis, com linhas de 5 cm de largura, contínuas ou descontínuas, segundo as normas federativas.
Inclui: Preparação da superfície. Execução da marcação.
Critério de medição de projecto: Número de unidades previstas, segundo documentação gráfica de Projecto.
Critério de medição de obra: Medir-se-á o número de unidades realmente executadas segundo especificações de Projecto.

| Código | Un | Descrição | Rendimento | Preço | Importância |
|---|---|---|---|---|---|
| mt27pii060x | l | Tinta plástica, à base de resinas acrílicas, cor branca, acabamento acetinado, textura lisa, anti-deslizante; para aplicar com trincha, rolo ou pistola. (material) | 1.81 | 12.3 | 22.263 |
| mt27wav020b | m | Fita adesiva de pintor, de 50 mm de largura. (material) | 347.6 | 0.2 | 69.520 |
| mo038 | h | Oficial de 1ª pintor. (mão de obra) | 10.428 | 22.68 | 236.507 |
| mo076 | h | Ajudante de pintor. (mão de obra) | 10.428 | 22.13 | 230.772 |
| % | % | Custos directos complementares | 2 % | 559.062 | 11.181 |
|  |  | Custos directos |  |  | 570.243 |

Resíduos:
- colocação: mt27pii060x; factor de resíduo 0.0275
- colocação: mt27wav020b Fita adesiva de pintor, de 50 mm de largura; factor de resíduo 0.0440299

## Recursos

**mt27pii060x** l Tinta plástica, à base de resinas acrílicas
Dados técnicos: Custo energético 25.690 MJ; Emissão de CO2 1.310 kg; Código LER 08 01 11; Massa do elemento 1.36 kg; Volume 0.001511 m3
Resíduos:
- embalagem: re170203 Plástico. (componente de resíduo); rendimento 0.032 kg; Código LER 17 02 03; Massa do elemento 1 kg; Volume 0.001667 m3

**mt27wav020b** m Fita adesiva de pintor, de 50 mm de largura
Dados técnicos: Custo energético 0.004 MJ; Emissão de CO2 0.006 kg; Código LER 20 01 01; Massa do elemento 0.0067 kg; Volume 0.000009 m3
