# Contentor de carga vertical, de polietileno

- Propriedade do ficheiro: CYPE Ingenieros S.A.
- Formato: FIEBDC-3/2016
- Programa: Gerador de preços para construção civil. CYPE Ingenieros, S.A.
- Data: 01/04/2024
- Moeda: EUR
- Custos indirectos: 3 %
- IVA: 23 %

## T Equipamento urbano

### TM Mobiliário urbano

#### TMC Contentores

**TMC020** Ud Contentor de carga vertical, de polietileno.
Contentor tipo iglu de carga vertical de polietileno de alta densidade para recolha selectiva de plástico, de 2500 l de capacidade e 670 kg de carga máxima, de base circular de 1580 mm de diâmetro e 1700 mm de altura, cor amarelo, provido de porta de descarga para esvaziamento sobre camião, gancho metálico para elevação e bocas de carga com reforço exterior para evitar a entrada de água.
Inclui: Descarga em obra. Montagem.
Critério de medição de projecto: Número de unidades previstas, segundo documentação gráfica de Projecto.
Critério de medição de obra: Medir-se-á o número de unidades realmente executadas segundo especificações de Projecto.

| Código | Un | Descrição | Rendimento | Preço | Importância |
|---|---|---|---|---|---|
| mt52muc020ic | Ud | Contentor tipo iglu de carga vertical de polietileno de alta densidade para recolha selectiva de plástico, de 2500 l de capacidade e 670 kg de carga máxima, de base circular de 1580 mm de diâmetro e 1700 mm de altura, cor amarelo, resistente aos raios ultravioleta, à intempérie, às soluções ácidas e alcalinas, a fungos e bactérias e a detergentes, provido de porta de descarga para esvaziamento sobre camião, gancho metálico para elevação e bocas de carga com reforço exterior para evitar a entrada de água. (material) | 1 | 661.52 | 661.520 |
| mq04cag010a | h | Camião com grua de carga máxima 6 t. (equipamento) | 0.22 | 56.47 | 12.423 |
| mo087 | h | Ajudante de construção de obra civil. (mão de obra) | 0.22 | 22.13 | 4.869 |
| % | % | Custos directos complementares | 2 % | 678.812 | 13.576 |
|  |  | Custos directos |  |  | 692.388 |

## Recursos

**mt52muc020ic** Ud Contentor tipo iglu de carga vertical de polietileno de alta densidade para recolha selectiva de plástico
Dados técnicos: Custo energético 8479.954 MJ; Emissão de CO2 240.315 kg
Resíduos:
- embalagem: re170203 Plástico. (componente de resíduo); rendimento 0.57 kg; Código LER 17 02 03; Massa do elemento 1 kg; Volume 0.001667 m3
