# Fonte de aço

- Propriedade do ficheiro: CYPE Ingenieros S.A.
- Formato: FIEBDC-3/2016
- Programa: Gerador de preços para construção civil. CYPE Ingenieros, S.A.
- Data: 01/04/2024
- Moeda: EUR
- Custos indirectos: 3 %
- IVA: 23 %

## T Equipamento urbano

### TM Mobiliário urbano

#### TMF Fontes de água potável

**TMF020** Ud Fonte de aço.
Fonte modelo Caudal "SANTA & COLE", de 85 cm de altura, com corpo de chapa de aço zincado com protecção antioxidante e tinta de cor castanho, cano e pulsador de latão acabamento cromado mate e grelha e bandeja interior de aço inoxidável AISI 316L, fixada a uma superfície suporte com elementos de ancoragem.
Critérios considerados na determinação do preço da unidade de obra: O preço não inclui a superfície suporte.
Inclui: Marcação. Montagem. Eliminação e limpeza do material sobrante.
Critério de medição de projecto: Número de unidades previstas, segundo documentação gráfica de Projecto.
Critério de medição de obra: Medir-se-á o número de unidades realmente executadas segundo especificações de Projecto.

| Código | Un | Descrição | Rendimento | Preço | Importância |
|---|---|---|---|---|---|
| mt52fsc020a | Ud | Fonte modelo Caudal "SANTA & COLE", de 85 cm de altura, com corpo de chapa de aço zincado com protecção antioxidante e tinta de cor castanho, cano e pulsador de latão acabamento cromado mate e grelha e bandeja interior de aço inoxidável AISI 316L. Inclusive placa base e pernos de ancoragem. (material) | 1 | 2367.18 | 2367.180 |
| mt09reh330 | kg | Argamassa de resina epóxi com areia de sílica, de endurecimento rápido, para enchimento de ancoragens. (material) | 0.2 | 5.11 | 1.022 |
| mo041 | h | Oficial de 1ª construção de obra civil. (mão de obra) | 4.4 | 22.68 | 99.792 |
| mo087 | h | Ajudante de construção de obra civil. (mão de obra) | 4.4 | 22.13 | 97.372 |
| % | % | Custos directos complementares | 2 % | 2565.366 | 51.307 |
|  |  | Custos directos |  |  | 2616.673 |

Resíduos:
- colocação: mt09reh330 Argamassa de resina epóxi com areia de sílica, de endurecimento rápido, para enchimento de ancoragens; factor de resíduo 0.042925

## Recursos

**mt52fsc020a** Ud Fonte modelo Caudal "SANTA & COLE"
Dados técnicos: Custo energético 2432.378 MJ; Emissão de CO2 183.034 kg
Resíduos:
- embalagem: re150101 Embalagens de papel e cartão. (componente de resíduo); rendimento 1.584 kg; Código LER 15 01 01; Massa do elemento 1 kg; Volume 0.001333 m3

**mt09reh330** kg Argamassa de resina epóxi com areia de sílica, de endurecimento rápido, para enchimento de ancoragens
Dados técnicos: Custo energético 2.251 MJ; Emissão de CO2 0.184 kg; Código LER 17 09 04; Massa do elemento 1 kg; Volume 0.000667 m3
Resíduos:
- embalagem: re170203 Plástico. (componente de resíduo); rendimento 0.003 kg; Código LER 17 02 03; Massa do elemento 1 kg; Volume 0.001667 m3
