# Floreira de betão pré-fabricado

- Propriedade do ficheiro: CYPE Ingenieros S.A.
- Formato: FIEBDC-3/2016
- Programa: Gerador de preços para construção civil. CYPE Ingenieros, S.A.
- Data: 01/04/2024
- Moeda: EUR
- Custos indirectos: 3 %
- IVA: 23 %

## T Equipamento urbano

### TM Mobiliário urbano

#### TMJ Floreiras

**TMJ050** Ud Floreira de betão pré-fabricado.
Floreira circular de betão pré-fabricado, de 45 cm de diâmetro e 120 cm de altura.
Inclui: Colocação da floreira. Eliminação e limpeza do material sobrante.
Critério de medição de projecto: Número de unidades previstas, segundo documentação gráfica de Projecto.
Critério de medição de obra: Medir-se-á o número de unidades realmente executadas segundo especificações de Projecto.

| Código | Un | Descrição | Rendimento | Preço | Importância |
|---|---|---|---|---|---|
| mt52mug240h | Ud | Floreira circular de betão pré-fabricado, de 45 cm de diâmetro e 120 cm de altura. (material) | 1 | 490.2 | 490.200 |
| mq04cag010a | h | Camião com grua de carga máxima 6 t. (equipamento) | 0.352 | 56.47 | 19.877 |
| mo041 | h | Oficial de 1ª construção de obra civil. (mão de obra) | 0.352 | 22.68 | 7.983 |
| mo087 | h | Ajudante de construção de obra civil. (mão de obra) | 0.605 | 22.13 | 13.389 |
| % | % | Custos directos complementares | 2 % | 531.449 | 10.629 |
|  |  | Custos directos |  |  | 542.078 |

## Recursos

**mt52mug240h** Ud Floreira circular de betão pré-fabricado, de 45 cm de diâmetro e 120 cm de altura
Dados técnicos: Custo energético 127.489 MJ; Emissão de CO2 17.851 kg
Resíduos:
- embalagem: re150101 Embalagens de papel e cartão. (componente de resíduo); rendimento 1.425 kg; Código LER 15 01 01; Massa do elemento 1 kg; Volume 0.001333 m3
