# Vedação de recinto para cães

- Propriedade do ficheiro: CYPE Ingenieros S.A.
- Formato: FIEBDC-3/2016
- Programa: Gerador de preços para construção civil. CYPE Ingenieros, S.A.
- Data: 01/04/2024
- Moeda: EUR
- Custos indirectos: 3 %
- IVA: 23 %

## T Equipamento urbano

### TM Mobiliário urbano

#### TMS Mobiliário canino

**TMS030** m Vedação de recinto para cães.
Vedação de recinto para cães, de 1,00 m de altura, formada por postes verticais de perfil oco de aço galvanizado a quente, de secção rectangular, de 60x40x2 mm, e painel de malha electrossoldada com dobras de reforço, fixada a uma superfície suporte.
Critérios considerados na determinação do preço da unidade de obra: O preço não inclui a superfície suporte.
Inclui: Marcação. Fixação do elemento.
Critério de medição de projecto: Comprimento medido segundo documentação gráfica de Projecto, descontando o comprimento das aberturas de portas e cancelas.
Critério de medição de obra: Medir-se-á o comprimento realmente executado segundo especificações de Projecto, descontando o comprimento das aberturas de portas e cancelas.

| Código | Un | Descrição | Rendimento | Preço | Importância |
|---|---|---|---|---|---|
| mt52vpm040 | Ud | Base de alumínio para o aparafusamento directo de postes, com parafusos e acessórios de fixação. (material) | 0.5 | 33.04 | 16.520 |
| mt52moc030h | m | Vedação de recinto para cães, de 1,00 m de altura, formada por postes verticais de perfil oco de aço galvanizado a quente, de secção rectangular, de 60x40x2 mm, e painel de malha electrossoldada com dobras de reforço, inclusive elementos de fixação. (material) | 1 | 69.66 | 69.660 |
| mo041 | h | Oficial de 1ª construção de obra civil. (mão de obra) | 0.33 | 22.68 | 7.484 |
| mo087 | h | Ajudante de construção de obra civil. (mão de obra) | 0.33 | 22.13 | 7.303 |
| % | % | Custos directos complementares | 2 % | 100.967 | 2.019 |
|  |  | Custos directos |  |  | 102.986 |

## Recursos

**mt52moc030h** m Vedação de recinto para cães
Dados técnicos: Custo energético 93.064 MJ; Emissão de CO2 9.777 kg
Resíduos:
- embalagem: re150101 Embalagens de papel e cartão. (componente de resíduo); rendimento 0.359 kg; Código LER 15 01 01; Massa do elemento 1 kg; Volume 0.001333 m3
