# Fonte canina

- Propriedade do ficheiro: CYPE Ingenieros S.A.
- Formato: FIEBDC-3/2016
- Programa: Gerador de preços para construção civil. CYPE Ingenieros, S.A.
- Data: 01/04/2024
- Moeda: EUR
- Custos indirectos: 3 %
- IVA: 23 %

## T Equipamento urbano

### TM Mobiliário urbano

#### TMS Mobiliário canino

**TMS080** Ud Fonte canina.
Fonte canina de aço inoxidável AISI 304, com recipiente de 1 l de capacidade e sistema de esvaziamento manual através de tampa com cabo, fixada a uma superfície suporte com elementos de ancoragem.
Critérios considerados na determinação do preço da unidade de obra: O preço não inclui a superfície suporte.
Inclui: Marcação. Montagem. Eliminação e limpeza do material sobrante.
Critério de medição de projecto: Número de unidades previstas, segundo documentação gráfica de Projecto.
Critério de medição de obra: Medir-se-á o número de unidades realmente executadas segundo especificações de Projecto.

| Código | Un | Descrição | Rendimento | Preço | Importância |
|---|---|---|---|---|---|
| mt52moc080 | Ud | Fonte canina de aço inoxidável AISI 304, com recipiente de 1 l de capacidade e sistema de esvaziamento manual através de tampa com cabo, inclusive parafusos e placa de ancoragem para fixar ao pavimento. (material) | 1 | 1287.29 | 1287.290 |
| mo041 | h | Oficial de 1ª construção de obra civil. (mão de obra) | 0.11 | 22.68 | 2.495 |
| mo087 | h | Ajudante de construção de obra civil. (mão de obra) | 0.11 | 22.13 | 2.434 |
| % | % | Custos directos complementares | 2 % | 1292.219 | 25.844 |
|  |  | Custos directos |  |  | 1318.063 |
