# Chuveiro com lava-pés para praia, de aço

- Propriedade do ficheiro: CYPE Ingenieros S.A.
- Formato: FIEBDC-3/2016
- Programa: Gerador de preços para construção civil. CYPE Ingenieros, S.A.
- Data: 01/04/2024
- Moeda: EUR
- Custos indirectos: 3 %
- IVA: 23 %

## T Equipamento urbano

### TY Equipamento para praias

#### TYD Chuveiros e lava-pés

**TYD020** Ud Chuveiro com lava-pés para praia, de aço.
Chuveiro com lava-pés para praia composto de: placa de ancoragem de 250x250x10 mm de aço inoxidável AISI 304 fixada a uma superfície suporte (não incluída neste preço); corpo de forma prismática e secção quadrada de 20x20 cm e 2,8 m de altura, de aço inoxidável AISI 316 acabamento polido, com tampas amovíveis fixadas através de parafusos de segurança; lava-pés com apoia-pés realizado com tubos de aço inoxidável AISI 316 acabamento polido fixado ao corpo central através de chapa e parafusos de segurança; 2 temporizadores desmontáveis formados por pulsadores de aço acabamento cromado, alojados no interior do corpo da ducha; 2 difusores de aço acabamento cromado, roscados no corpo do chuveiro, com sistema anti-vandalismo e anti-roubo; e estrado de 1,2x1,2 m formado por pranchas de madeira de pinho tratada em autoclave de 95x35 mm. Inclusive marcação, elemento de ligação de 3/4", tubagens de aço inoxidável AISI 304 para condução de água, elementos de ancoragem e eliminação e limpeza do material sobrante.
Inclui: Marcação. Montagem do chuveiro. Colocação do estrado. Eliminação e limpeza do material sobrante.
Critério de medição de projecto: Número de unidades previstas, segundo documentação gráfica de Projecto.
Critério de medição de obra: Medir-se-á o número de unidades realmente executadas segundo especificações de Projecto.

| Código | Un | Descrição | Rendimento | Preço | Importância |
|---|---|---|---|---|---|
| mt52dlv010o | Ud | Chuveiro com lava-pés para praia composto de: placa de ancoragem de 250x250x10 mm de aço inoxidável AISI 304; corpo de forma prismática e secção quadrada de 20x20 cm e 2,8 m de altura, de aço inoxidável AISI 316 acabamento polido, com tampas amovíveis fixadas através de parafusos de segurança; lava-pés com apoia-pés realizado com tubos de aço inoxidável AISI 316 acabamento polido fixado ao corpo central através de chapa e parafusos de segurança; 2 temporizadores desmontáveis formados por pulsadores de aço acabamento cromado, alojados no interior do corpo da ducha; e 2 difusores de aço acabamento cromado, roscados no corpo do chuveiro, com sistema anti-vandalismo e anti-roubo. Inclusive elemento de ligação de 3/4", tubagens de aço inoxidável AISI 304 para condução de água e pernos de ancoragem. (material) | 1 | 2646.09 | 2646.090 |
| mt52dlv030a | Ud | Estrado de 1,2x1,2 m formado por pranchas de madeira de pinho tratada em autoclave de 95x35 mm, com estrutura e placa central de aço galvanizado para colocação do chuveiro ou lava-pés, inclusive tira-fundos de aço inoxidável. (material) | 1 | 243.15 | 243.150 |
| mt09reh330 | kg | Argamassa de resina epóxi com areia de sílica, de endurecimento rápido, para enchimento de ancoragens. (material) | 0.2 | 5.11 | 1.022 |
| mq04cag010a | h | Camião com grua de carga máxima 6 t. (equipamento) | 0.33 | 56.47 | 18.635 |
| mo041 | h | Oficial de 1ª construção de obra civil. (mão de obra) | 5.5 | 22.68 | 124.740 |
| mo087 | h | Ajudante de construção de obra civil. (mão de obra) | 5.5 | 22.13 | 121.715 |
| % | % | Custos directos complementares | 2 % | 3155.352 | 63.107 |
|  |  | Custos directos |  |  | 3218.459 |

Resíduos:
- colocação: mt09reh330 Argamassa de resina epóxi com areia de sílica, de endurecimento rápido, para enchimento de ancoragens; factor de resíduo 0.042925

## Recursos

**mt09reh330** kg Argamassa de resina epóxi com areia de sílica, de endurecimento rápido, para enchimento de ancoragens
Dados técnicos: Custo energético 2.251 MJ; Emissão de CO2 0.184 kg; Código LER 17 09 04; Massa do elemento 1 kg; Volume 0.000667 m3
Resíduos:
- embalagem: re170203 Plástico. (componente de resíduo); rendimento 0.003 kg; Código LER 17 02 03; Massa do elemento 1 kg; Volume 0.001667 m3
