# Torre fixa de vigia para praia

- Propriedade do ficheiro: CYPE Ingenieros S.A.
- Formato: FIEBDC-3/2016
- Programa: Gerador de preços para construção civil. CYPE Ingenieros, S.A.
- Data: 23/05/2024
- Moeda: EUR
- Custos indirectos: 3 %
- IVA: 23 %

## T Equipamento urbano

### TY Equipamento para praias

#### TYS Serviços de salvamento

**TYS020** Ud Torre fixa de vigia para praia.
Torre fixa de vigia, para praia, de 8,8 m de altura, composta de: treliça estrutural com perfis laminados e perfis tubulares de aço galvanizado pintado de branco, de forma prismática, plataforma de vigia com pavimento de grelha electrossoldada metálica e guarda, escada de acesso, guarda-sol de poliéster reforçado com fibra de vidro e mastro de perfil tubular de aço galvanizado, em forma de cruz, para alojamento da bandeira de segurança (não incluída neste preço), fixado a uma base de betão C20/25 (X0(P); D25; S2; Cl 1,0). Inclusive marcação, escavação manual do terreno, elementos de ancoragem e eliminação e limpeza do material sobrante.
Inclui: Descarga da torre. Marcação. Escavação com meios manuais. Betonagem da base de apoio. Montagem. Eliminação e limpeza do material sobrante.
Critério de medição de projecto: Número de unidades previstas, segundo documentação gráfica de Projecto.
Critério de medição de obra: Medir-se-á o número de unidades realmente executadas segundo especificações de Projecto.

| Código | Un | Descrição | Rendimento | Preço | Importância |
|---|---|---|---|---|---|
| mt52dlv100 | Ud | Torre fixa de vigia, para praia, de 8,8 m de altura, composta de: treliça estrutural com perfis laminados e perfis tubulares de aço galvanizado pintado de branco, de forma prismática, plataforma de vigia com pavimento de grelha electrossoldada metálica e guarda, escada de acesso, guarda-sol de poliéster reforçado com fibra de vidro e mastro de perfil tubular de aço galvanizado, em forma de cruz, para alojamento da bandeira de segurança (não incluída neste preço), inclusive pernos de ancoragem. (material) | 1 | 10727.39 | 10727.390 |
| mt10hmf020fa | m³ | Betão simples C20/25 (X0(P); D25; S2; Cl 1,0), fabricado em central, segundo NP EN 206. (material) | 6 | 76.59 | 459.540 |
| mq04cag010b | h | Camião com grua de carga máxima 10 t. (equipamento) | 3.3 | 63.96 | 211.068 |
| mo041 | h | Oficial de 1ª construção de obra civil. (mão de obra) | 6.6 | 22.68 | 149.688 |
| mo087 | h | Ajudante de construção de obra civil. (mão de obra) | 6.6 | 22.13 | 146.058 |
| mo011 | h | Oficial de 1ª montador. (mão de obra) | 16.5 | 23.31 | 384.615 |
| mo080 | h | Ajudante de montador. (mão de obra) | 27.5 | 22.13 | 608.575 |
| % | % | Custos directos complementares | 2 % | 12686.934 | 253.739 |
|  |  | Custos directos |  |  | 12940.673 |

Resíduos:
- colocação: mt10hmf020fa Betão simples C20/25 (X0(P); D25; S2; Cl 1,0), fabricado em central, segundo NP EN 206; factor de resíduo 0.00152845

## Recursos

**mt10hmf020fa** m³ Betão simples C20/25 (X0(P); D25; S2; Cl 1,0), fabricado em central, segundo NP EN 206
Dados técnicos: Custo energético 1840.000 MJ; Emissão de CO2 230.000 kg; Código LER 17 01 01; Massa do elemento 2300 kg; Volume 1.533333 m3
