# Aluguer de instalação provisória pré-fabricada para armazém de produtos inflamáveis

- Propriedade do ficheiro: CYPE Ingenieros S.A.
- Formato: FIEBDC-3/2016
- Programa: Gerador de preços para construção civil. CYPE Ingenieros, S.A.
- Data: 11/06/2024
- Moeda: EUR
- Custos indirectos: 3 %
- IVA: 23 %

## Y Segurança e saúde

### YP Instalações provisórias de higiene e bem-estar

#### YPC Instalações provisórias (aluguer/construção/adaptação de locais)

**YPC042** Ud Aluguer de instalação provisória pré-fabricada para armazém de produtos inflamáveis.
Mês de aluguer de instalação provisória pré-fabricada para armazenamento em obra dos produtos inflamáveis, de dimensões 1,28x1,24x1,48 m (1,60 m²), fabricada em aço, com rede que permite uma maior ventilação e com fechadura protegida com cadeado.
Critérios considerados na determinação do preço da unidade de obra: O preço inclui a limpeza e a manutenção da instalação provisória durante o período de aluguer.
Inclui: Montagem, instalação e verificação.
Critério de medição de projecto: Número de unidades previstas, segundo Plano de Segurança e Saúde.
Critério de medição de obra: Amortização em forma de aluguer mensal, segundo as condições definidas no contrato subscrito com a empresa fornecedora.

| Código | Un | Descrição | Rendimento | Preço | Importância |
|---|---|---|---|---|---|
| mt50cas026b | Ud | Mês de aluguer de instalação provisória pré-fabricada para armazenamento em obra de produtos inflamáveis, de 1,28x1,24x1,48 m (1,60 m²), fabricada em aço, com rede que permite uma maior ventilação e com fechadura protegida com cadeado. (material) | 1 | 86.39 | 86.390 |
| % | % | Custos directos complementares | 2 % | 86.390 | 1.728 |
|  |  | Custos directos |  |  | 88.118 |
