# Transporte de instalação provisória pré-fabricada

- Propriedade do ficheiro: CYPE Ingenieros S.A.
- Formato: FIEBDC-3/2016
- Programa: Gerador de preços para construção civil. CYPE Ingenieros, S.A.
- Data: 01/04/2024
- Moeda: EUR
- Custos indirectos: 3 %
- IVA: 23 %

## Y Segurança e saúde

### YP Instalações provisórias de higiene e bem-estar

#### YPC Instalações provisórias (aluguer/construção/adaptação de locais)

**YPC060** Ud Transporte de instalação provisória pré-fabricada.
Transporte de instalação provisória pré-fabricada de obra, até uma distância máxima de 200 km.
Inclui: Descarga e posterior recolha do módulo com camião grua.
Critério de medição de projecto: Número de unidades previstas, segundo Plano de Segurança e Saúde.
Critério de medição de obra: Será medido o número de unidades realmente transportadas segundo especificações do Plano de Segurança e Saúde.

| Código | Un | Descrição | Rendimento | Preço | Importância |
|---|---|---|---|---|---|
| mt50cas060 | Ud | Transporte de instalação provisória pré-fabricada de obra, entrega e recolha. (material) | 1 | 285.51 | 285.510 |
| mo120 | h | Operário Segurança e Saúde. (mão de obra) | 0.935 | 21.45 | 20.056 |
| % | % | Custos directos complementares | 2 % | 305.566 | 6.111 |
|  |  | Custos directos |  |  | 311.677 |
