# Acessórios em local ou instalação provisória para refeitório

- Propriedade do ficheiro: CYPE Ingenieros S.A.
- Formato: FIEBDC-3/2016
- Programa: Gerador de preços para construção civil. CYPE Ingenieros, S.A.
- Data: 01/04/2024
- Moeda: EUR
- Custos indirectos: 3 %
- IVA: 23 %

## Y Segurança e saúde

### YP Instalações provisórias de higiene e bem-estar

#### YPM Mobiliário e equipamento

**YPM020** Ud Acessórios em local ou instalação provisória para refeitório.
Mesa para 10 pessoas (amortizável em 4 utilizações), 2 bancos para 5 pessoas (amortizáveis em 2 utilizações), forno microondas (amortizável em 5 utilizações), frigorífico (amortizável em 5 utilizações) e balde de lixo (amortizável em 10 utilizações) em local ou instalação provisória da obra para refeitório. Inclusive montagem e instalação.
Inclui: Colocação e fixação dos elementos.
Critério de medição de projecto: Número de unidades previstas, segundo Plano de Segurança e Saúde.
Critério de medição de obra: Medir-se-á o número de unidades realmente colocadas segundo especificações do Plano de Segurança e Saúde.

| Código | Un | Descrição | Rendimento | Preço | Importância |
|---|---|---|---|---|---|
| mt50mca070 | Ud | Banco de madeira para 5 pessoas. (material) | 1 | 131.3 | 131.300 |
| mt50mca080 | Ud | Mesa de melamina para 10 pessoas. (material) | 0.25 | 257.75 | 64.438 |
| mt50mca090 | Ud | Microondas de 18 l e 800 W. (material) | 0.2 | 293.03 | 58.606 |
| mt50mca100 | Ud | Frigorífico eléctrico. (material) | 0.2 | 482.32 | 96.464 |
| mt50mca060 | Ud | Balde de lixo de 800 l. (material) | 0.1 | 258.77 | 25.877 |
| mo120 | h | Operário Segurança e Saúde. (mão de obra) | 0.715 | 21.45 | 15.337 |
| % | % | Custos directos complementares | 2 % | 392.022 | 7.840 |
|  |  | Custos directos |  |  | 399.862 |
