# Aluguer de plataforma suspensa

- Propriedade do ficheiro: CYPE INGENIEROS, S.A.
- Formato: FIEBDC-3/2002
- Moeda: EUR
- Custos indirectos: 3.00 %
- IVA: 23.00 %

## 0 Trabalhos prévios

### 0X Andaimes e equipamento de elevação

#### 0XA Andaimes

**0XA115** Ud Aluguer de plataforma suspensa.
Aluguer, durante 30 dias naturais, de plataforma suspensa de accionamento manual, de 2 m de comprimento, formada por um ou mais módulos de 90 cm de largura, para trabalhar em paramentos verticais de até 30 m de altura, composta por rodapé, guarda-corpos, aparelho de elevação, cabos e estrutura de suspensão, sistema anti-quedas, pescantes de suspensão e restantes dispositivos de segurança. Incluindo revisão mensal, para garantir a sua estabilidade e condições de segurança.
Inclui: Revisão periódica para garantir a sua estabilidade e condições de segurança.
Critério de medição de projecto: Número de unidades previstas, segundo documentação gráfica de Projecto.
Critério de medição de obra: Amortização em forma de aluguer diário, segundo as condições definidas no contrato subscrito com a empresa fornecedora.

| Código | Un | Descrição | Rendimento | Preço | Importância |
|---|---|---|---|---|---|
| mq13ats100a | Ud | Aluguer diário de plataforma suspensa de accionamento manual, de 2 m de comprimento, formada por um ou mais módulos de 90 cm de largura, para trabalhar em paramentos verticais de até 30 m de altura, composta por rodapé, guarda-corpos, aparelho de elevação, cabos e estrutura de suspensão, sistema anti-quedas, pescantes de suspensão e restantes dispositivos de segurança. (equipamento) | 30.000 | 3.21 | 96.30 |
| % | % | Custos directos complementares | 2 % | 96.30 | 1.93 |
|  |  | Custos directos |  |  | 98.23 |
