# Ancoragem provisória de parede moldada

- Propriedade do ficheiro: CYPE INGENIEROS, S.A.
- Formato: FIEBDC-3/2002
- Moeda: EUR
- Custos indirectos: 3.00 %
- IVA: 23.00 %

## C Fundações

### CC Contenções

#### CCP Paredes moldadas

**CCP081** m Ancoragem provisória de parede moldada.
Ancoragem provisória de parede moldada ao terreno, com inclinação de 30° em relação ao plano horizontal, até 17,5 m de comprimento, para garantir a estabilidade da parede moldada durante os trabalhos de escavação das terras, até que a parede ganhe rigidez através das suas uniões com o resto da estrutura, durante um tempo de serviço inferior a 2 anos, composto dos seguintes trabalhos: extracção de terras com meios mecânicos, através de perfuração da parede moldada e do terreno, com molde de 114 mm de diâmetro exterior; introdução de 3 cabos formados por cordões entrançados de aço de 0,6" (15,2 mm) de diâmetro nominal, lubrificados e embainhados em tubo de PE; injecção à pressão através do sistema de injecção única global (IU), de leitada de cimento CEM I 42,5N, com uma relação água/cimento de 0,4, dosificada em peso, para protecção e formação do bolbo; fixação dos cabos à cabeça da ancoragem formada por placa de apoio e cunha de aço; tensionamento dos cabos com esticador de cabos multifilar e central hidráulica, uma vez ganha a presa da leitada de cimento; vedação da perfuração e entrada em funcionamento, e carga manual de entulho para camião ou contentor.
Inclui: Perfuração da parede e do terreno. Colocação dos cabos. Injecção da leitada. Colocação da cabeça de ancoragem. Fixação dos cabos à cabeça de ancoragem. Tensionamento dos cabos. Vedação da perfuração. Distensionamento. Limpeza dos restos gerados. Carga manual de entulho para camião ou contentor. Realização de ensaios.
Critério de medição de projecto: Comprimento medido desde a face de apoio da cabeça de ancoragem até ao extremo do bolbo, segundo documentação gráfica de Projecto.
Critério de medição de obra: Será medido o comprimento total do cabo das ancoragens executadas segundo especificações de Projecto.

| Código | Un | Descrição | Rendimento | Preço | Importância |
|---|---|---|---|---|---|
| mt07aav110a | m | Cabo formado por cordões de aço, de 0,6" (15,2 mm) de diâmetro nominal e 1860 MPa de carga unitária máxima, para ancoragens ao terreno. (material) | 2.000 | 2.91 | 5.82 |
| mt07aav120a | m | Tubo de polietileno de alta densidade (PEAD/HDPE), para embainhar os cabos em ancoragens ao terreno. (material) | 1.000 | 6.79 | 6.79 |
| mt08aaa010a | m³ | Água. (material) | 0.010 | 1.50 | 0.02 |
| mt08cem010c | kg | Cimento Portland CEM I 42,5 N, em sacos, segundo NP EN 197-1. (material) | 25.000 | 0.11 | 2.75 |
| mt07aav105 | Ud | Repercussão, por metro de ancoragem provisória de parede moldada, de cabeça de ancoragem, para um máximo de sete cabos de 0,6" (15,2 mm) de diâmetro nominal, formada por placa de apoio e cunhas de aço, incluindo tensionamento e entrada em funcionamento da mesma. (material) | 1.000 | 32.40 | 32.40 |
| mq03pan020a | h | Equipamento mecânico para realização dos trabalhos de perfuração da parede e do terreno, com ou sem molde para ancoragem provisória de parede moldada. (equipamento) | 0.500 | 31.36 | 15.68 |
| mo042 | h | Oficial de 1ª estruturista. (mão de obra) | 0.500 | 23.64 | 11.82 |
| mo089 | h | Ajudante de estruturista. (mão de obra) | 0.500 | 23.07 | 11.54 |
| % | % | Custos directos complementares | 2 % | 86.82 | 1.74 |
|  |  | Custos directos |  |  | 88.56 |
