# Demolição de sumidouro

- Propriedade do ficheiro: CYPE INGENIEROS, S.A.
- Formato: FIEBDC-3/2002
- Moeda: EUR
- Custos indirectos: 3.00 %
- IVA: 23.00 %

## D Demolições

### DI Instalações

#### DIS Drenagens e ventilação

**DIS012** Ud Demolição de sumidouro.
Demolição de sumidouro pré-fabricado de betão, com martelo pneumático, sem deteriorar os colectores que possam conectar-se com ele e acondicionamento dos seus extremos, e carga manual para camião ou contentor.
Critérios considerados na determinação do preço da unidade de obra: O preço inclui a demolição da base de apoio.
Inclui: Demolição do elemento. Fragmentação do entulho em peças manejáveis. Remoção e acumulação de entulho. Limpeza dos restos da obra. Carga manual de entulho para camião ou contentor.
Critério de medição de projecto: Número de unidades previstas, segundo documentação gráfica de Projecto.
Critério de medição de obra: Será medido o número de unidades realmente demolidas segundo especificações de Projecto.

| Código | Un | Descrição | Rendimento | Preço | Importância |
|---|---|---|---|---|---|
| mq05mai030 | h | Martelo pneumático. (equipamento) | 0.360 | 4.57 | 1.65 |
| mq05pdm110 | h | Compressor portátil diesel média pressão 10 m³/min. (equipamento) | 0.180 | 7.75 | 1.40 |
| mo112 | h | Operário especializado construção. (mão de obra) | 0.360 | 21.98 | 7.91 |
| mo113 | h | Operário não qualificado construção. (mão de obra) | 0.180 | 21.45 | 3.86 |
| % | % | Custos directos complementares | 2 % | 14.82 | 0.30 |
|  |  | Custos directos |  |  | 15.12 |
