# Desmontagem de tubo de queda de fibrocimento com amianto

- Propriedade do ficheiro: CYPE INGENIEROS, S.A.
- Formato: FIEBDC-3/2002
- Moeda: EUR
- Custos indirectos: 3.00 %
- IVA: 23.00 %

## D Demolições

### DI Instalações

#### DIS Drenagens e ventilação

**DIS033** m Desmontagem de tubo de queda de fibrocimento com amianto.
Desmontagem de tubo de queda de fibrocimento com amianto, para um comprimento médio a desmontar de entre 26 e 100 m, com meios e equipamentos adequados, e carga mecânica para camião.
Critérios considerados na determinação do preço da unidade de obra: O preço inclui o desmontagem do material de fixação, dos acessórios e das peças especiais, as medições da concentração de amianto (ambientais e pessoais) e a plastificação, o etiquetagem e a paletização dos elementos em zona delimitada e protegida.
Inclui: Humidificação do tubo de queda com uma solução aquosa. Desmontagem do elemento. Plastificação, etiquetagem e paletização dos elementos em zona delimitada e protegida. Carga mecânica do material desmontado e restos da obra para camião.
Critério de medição de projecto: Comprimento medido em projecção horizontal, segundo documentação gráfica de Projecto.
Critério de medição de obra: Será medido, em projecção horizontal, o comprimento realmente desmontado segundo especificações de Projecto.

| Código | Un | Descrição | Rendimento | Preço | Importância |
|---|---|---|---|---|---|
| mt51ins020e | m | Desmontagem de tubo de queda de fibrocimento com amianto e elementos de fixação, para um comprimento médio a desmontar de entre 26 e 100 m, plastificação, etiquetagem e paletização dos elementos, com meios e equipamentos adequados e carga mecânica do material desmontado sobre camião ou contentor. (material) | 1.000 | 94.05 | 94.05 |
| % | % | Custos directos complementares | 2 % | 94.05 | 1.88 |
|  |  | Custos directos |  |  | 95.93 |
