# Remoção de portão de madeira

- Propriedade do ficheiro: CYPE INGENIEROS, S.A.
- Formato: FIEBDC-3/2002
- Moeda: EUR
- Custos indirectos: 3.00 %
- IVA: 23.00 %

## D Demolições

### DL Vãos

#### DLP Portas

**DLP100** Ud Remoção de portão de madeira.
Remoção de portão de madeira com peças de grande dimensão, com meios manuais, sem deteriorar o paramento ao qual está fixado, e carga manual para camião ou contentor.
Critérios considerados na determinação do preço da unidade de obra: O preço inclui a remoção das folhas, dos aros, das guarnições e das ferragens.
Inclui: Remoção do elemento. Remoção e armazenamento do material removido. Limpeza dos restos da obra. Carga manual do material removido e restos da obra para camião ou contentor.
Critério de medição de projecto: Número de unidades previstas, segundo documentação gráfica de Projecto.
Critério de medição de obra: Será medido o número de unidades realmente desmontadas segundo especificações de Projecto.

| Código | Un | Descrição | Rendimento | Preço | Importância |
|---|---|---|---|---|---|
| mo017 | h | Oficial de 1ª carpinteiro. (mão de obra) | 1.600 | 23.03 | 36.85 |
| mo058 | h | Ajudante de carpinteiro. (mão de obra) | 1.600 | 22.27 | 35.63 |
| % | % | Custos directos complementares | 2 % | 72.48 | 1.45 |
|  |  | Custos directos |  |  | 73.93 |
