# Desmontagem de conjunto de mobiliário de cozinha

- Propriedade do ficheiro: CYPE INGENIEROS, S.A.
- Formato: FIEBDC-3/2002
- Moeda: EUR
- Custos indirectos: 3.00 %
- IVA: 23.00 %

## D Demolições

### DS Equipamento

#### DSC Cozinhas

**DSC020** m Desmontagem de conjunto de mobiliário de cozinha.
Desmontagem de conjunto de mobiliário de cozinha, com meios manuais, e recuperação, armazenamento e montagem do material no mesmo local, sem afectar a estabilidade dos elementos resistentes aos quais possam estar fixados, e carga manual para camião ou contentor.
Critérios considerados na determinação do preço da unidade de obra: O preço inclui o desmontagem dos acessórios.
Inclui: Desmontagem do elemento. Classificação e etiquetagem. Armazenamento dos materiais a reutilizar. Reposição do elemento. Remoção e acumulação dos restos de obra. Limpeza dos restos da obra. Carga manual dos restos de obra para camião ou contentor.
Critério de medição de projecto: Comprimento medido segundo documentação gráfica de Projecto.
Critério de medição de obra: Será medido o comprimento realmente desmontado segundo especificações de Projecto.

| Código | Un | Descrição | Rendimento | Preço | Importância |
|---|---|---|---|---|---|
| mo020 | h | Oficial de 1ª construção. (mão de obra) | 1.440 | 22.68 | 32.66 |
| mo077 | h | Ajudante de construção. (mão de obra) | 1.440 | 22.13 | 31.87 |
| mo113 | h | Operário não qualificado construção. (mão de obra) | 0.900 | 21.45 | 19.31 |
| % | % | Custos directos complementares | 2 % | 83.84 | 1.68 |
|  |  | Custos directos |  |  | 85.52 |
