# Aço em guardas de escadas, rampas, passadiços e plataformas de trabalho

- Propriedade do ficheiro: CYPE INGENIEROS, S.A.
- Formato: FIEBDC-3/2002
- Moeda: EUR
- Custos indirectos: 3.00 %
- IVA: 23.00 %

## E Estruturas

### EA Metálicas

#### EAE Escadas, passadiços e plataformas de trabalho

**EAE040** kg Aço em guardas de escadas, rampas, passadiços e plataformas de trabalho.
Aço EN 10025 S275JR, em guardas de escadas, rampas, passadiços e plataformas de trabalho, com peças simples de perfis laminados à chaud L, LD, T, redondo, quadrado, rectangular ou chapa, acabamento com primário antioxidante, com ligações soldadas em obra.
Critérios considerados na determinação do preço da unidade de obra: O preço inclui as soldaduras, os cortes, os desperdícios, as peças especiais, os casquilhos e os elementos auxiliares de montagem.
Inclui: Marcação. Colocação e fixação provisória dos perfis. Aprumo e nivelamento. Execução das ligações soldadas.
Critério de medição de projecto: Peso nominal medido segundo documentação gráfica de Projecto.
Critério de medição de obra: Determinar-se-á, a partir do peso obtido em balança oficial das unidades chegadas à obra, o peso das unidades realmente executadas segundo especificações de Projecto.

| Código | Un | Descrição | Rendimento | Preço | Importância |
|---|---|---|---|---|---|
| mt07ala010dcb | kg | Aço laminado EN 10025 S275JR, em perfis laminados a quente, peças simples, para aplicações estruturais, das séries L, LD, T, redondo, quadrado, rectangular ou chapa, acabamento com primário antioxidante. Trabalhado e montado em oficina, para colocar com ligações soldadas em obra. (material) | 1.000 | 2.06 | 2.06 |
| mq08sol020 | h | Equipamentos e elementos auxiliares para soldadura eléctrica. (equipamento) | 0.025 | 3.42 | 0.09 |
| mo047 | h | Oficial de 1ª montador de estruturas metálicas. (mão de obra) | 0.225 | 23.64 | 5.32 |
| mo094 | h | Ajudante de montador de estruturas metálicas. (mão de obra) | 0.225 | 23.07 | 5.19 |
| % | % | Custos directos complementares | 2 % | 12.66 | 0.25 |
|  |  | Custos directos |  |  | 12.91 |
