# Ponto singular para revestimento exterior de fachada ventilada, de placas laminadas compactas de alta pressão (HPL)

- Propriedade do ficheiro: CYPE INGENIEROS, S.A.
- Formato: FIEBDC-3/2002
- Moeda: EUR
- Custos indirectos: 3.00 %
- IVA: 23.00 %

## F Fachadas, divisões e protecções

### FA Fachadas ventiladas

#### FAA Revestimento exterior de placas laminadas compactas de alta pressão (HPL)

**FAA006** m Ponto singular para revestimento exterior de fachada ventilada, de placas laminadas compactas de alta pressão (HPL).
Coroamento para revestimento exterior de fachada ventilada, de placas laminadas compactas de alta pressão (HPL), com peça de remate de fachada de chapa dobrada de aço pré-lacado, espessura 0,6 mm, desenvolvimento 150 mm e 4 dobras.
Inclui: Marcação e colocação do remate. Fixação mecânica.
Critério de medição de projecto: Comprimento medido em verdadeira magnitude, segundo documentação gráfica de Projecto.
Critério de medição de obra: Medir-se-á, em verdadeira magnitude, o comprimento realmente executado segundo especificações de Projecto.

| Código | Un | Descrição | Rendimento | Preço | Importância |
|---|---|---|---|---|---|
| mt20rca010dc | m | Peça de remate de fachada de chapa dobrada de aço pré-lacado, espessura 0,6 mm, desenvolvimento 150 mm e 4 dobras. (material) | 1.000 | 5.46 | 5.46 |
| op00ato010 |  | Aparafusadora. | 1.000 | 0.00 | 0.00 |
| mo052 | h | Oficial de 1ª montador de sistemas de fachadas pré-fabricadas. (mão de obra) | 0.400 | 23.31 | 9.32 |
| mo099 | h | Ajudante de montador de sistemas de fachadas pré-fabricadas. (mão de obra) | 0.400 | 22.13 | 8.85 |
| % | % | Custos directos complementares | 3 % | 23.63 | 0.71 |
|  |  | Custos directos |  |  | 24.34 |
