# Supervisão periódica de jardim vertical com cultivo hidropónico em geoprodutos

- Propriedade do ficheiro: CYPE INGENIEROS, S.A.
- Formato: FIEBDC-3/2002
- Moeda: EUR
- Custos indirectos: 3.00 %
- IVA: 23.00 %

## F Fachadas, divisões e protecções

### FJ Jardins verticais

#### FJS Trabalhos de supervisão

**FJS010** Ud Supervisão periódica de jardim vertical com cultivo hidropónico em geoprodutos.
Supervisão periódica de jardim vertical com cultivo hidropónico em geoprodutos, para exterior, com uma superfície de 2,5 m²; composta de: a inspecção visual completa do jardim; a revisão da instalação de rega e drenagem; a remoção das folhas secas; a poda de excessos de crescimento da vegetação; o controlo visual de pragas; a aplicação de um tratamento fitossanitário preventivo de óleo de Neem, com pulverizador manual; a verificação do depósito de solução hidropónica; a verificação do equipamento de injecção de adubo; a quantificação da vegetação afectada para a posterior reposição.
Inclui: Deslocamento à obra. Inspecção visual e recolha de dados.
Critério de medição de projecto: Número de unidades previstas, segundo documentação gráfica de Projecto.
Critério de medição de obra: Medir-se-á o número de unidades realmente executadas segundo especificações de Projecto.

| Código | Un | Descrição | Rendimento | Preço | Importância |
|---|---|---|---|---|---|
| mq09pla010 | h | Pulverizador manual para tratamentos fitossanitários e herbicidas. (equipamento) | 0.100 | 24.63 | 2.46 |
| mo040 | h | Oficial de 1ª jardineiro. (mão de obra) | 1.800 | 22.68 | 40.82 |
| % | % | Custos directos complementares | 2 % | 43.28 | 0.87 |
|  |  | Custos directos |  |  | 44.15 |
