# Trabalhos auxiliares para execução de instalações em construções a seco

- Propriedade do ficheiro: CYPE INGENIEROS, S.A.
- Formato: FIEBDC-3/2002
- Moeda: EUR
- Custos indirectos: 3.00 %
- IVA: 23.00 %

## H Remates e trabalhos auxiliares

### HC Trabalhos auxiliares em construções a seco

#### HCA Para instalações

**HCA010** m² Trabalhos auxiliares para execução de instalações em construções a seco.
Repercussão por m² de superfície construída de obra, de qualquer trabalho auxiliar, necessário para a correcta execução em construções a seco das infra-estruturas de telecomunicações em edifícios (ITED) formadas por: tubagem de entrada, caixa de entrada, passagem aérea de topo (PAT), armários de telecomunicações do edifício (ATE), tubagem e caixas da rede colectiva, armários de telecomunicações individuais (ATI), tubagem e caixas da rede individual, com um grau de complexidade médio, em edifício multifamiliar, inclusive p/p de elementos comuns. Inclusive material auxiliar para a correcta execução dos trabalhos.
Inclui: Passagem de instalações através das perfurações dos montantes. Colocação e fixação de caixas para elementos encastrados. Vedação de orifícios e aberturas de passagem de instalações.
Critério de medição de projecto: Superfície construída, medida segundo documentação gráfica de Projecto.
Critério de medição de obra: Medir-se-á a superfície realmente executada segundo especificações de Projecto.

| Código | Un | Descrição | Rendimento | Preço | Importância |
|---|---|---|---|---|---|
| mt17lbr020a | Ud | Cartucho de 280 ml de gel viscoelástico selante, com grau de protecção IP68, sem dissolventes, intervalo de temperatura de trabalho de -60 a 200°C e picos de temperatura até 250°C, de elasticidade permanente e grande aderência, para selagem de orifícios e aberturas de passagem de instalações. (material) | 0.010 | 64.80 | 0.65 |
| mo011 | h | Oficial de 1ª montador. (mão de obra) | 0.014 | 23.31 | 0.33 |
| mo080 | h | Ajudante de montador. (mão de obra) | 0.037 | 22.13 | 0.82 |
| % | % | Custos directos complementares | 2 % | 1.80 | 0.04 |
|  |  | Custos directos |  |  | 1.84 |
