# Corte em estrutura de betão, através de equipamento de corte com fio diamantado

- Propriedade do ficheiro: CYPE INGENIEROS, S.A.
- Formato: FIEBDC-3/2002
- Moeda: EUR
- Custos indirectos: 3.00 %
- IVA: 23.00 %

## H Remates e trabalhos auxiliares

### HP Cortes e perfurações

#### HPH Em elementos de betão

**HPH030** m Corte em estrutura de betão, através de equipamento de corte com fio diamantado.
Corte por via húmida em elemento de betão armado, até uma espesssura máxima de 80 cm, sem percussão nem vibração, realizado com equipamento de corte com fio diamantado.
Critérios considerados na determinação do preço da unidade de obra: O preço inclui a realização de furos com perfuradora para passar o fio.
Inclui: Marcação das zonas a cortar. Execução dos furos. Corte do betão. Remoção e acumulação de entulho. Limpeza dos restos da obra. Carga manual de entulho para camião ou contentor.
Critério de medição de projecto: Comprimento medido segundo documentação gráfica de Projecto.
Critério de medição de obra: Medir-se-á o comprimento realmente executado segundo especificações de Projecto.

| Código | Un | Descrição | Rendimento | Preço | Importância |
|---|---|---|---|---|---|
| mq05per010 | h | Perfuradora com coroa diamantada e suporte, por via húmida. (equipamento) | 1.000 | 28.00 | 28.00 |
| mq06cor015a | h | Equipamento para corte de elementos de betão, com fio diamantado, por via húmida. (equipamento) | 4.000 | 63.00 | 252.00 |
| mo020 | h | Oficial de 1ª construção. (mão de obra) | 4.000 | 22.68 | 90.72 |
| mo077 | h | Ajudante de construção. (mão de obra) | 5.000 | 22.13 | 110.65 |
| % | % | Custos directos complementares | 2 % | 481.37 | 9.63 |
|  |  | Custos directos |  |  | 491.00 |
