# Descalcificador

- Propriedade do ficheiro: CYPE INGENIEROS, S.A.
- Formato: FIEBDC-3/2002
- Moeda: EUR
- Custos indirectos: 3.00 %
- IVA: 23.00 %

## I Instalações

### IF Abastecimento de água

#### IFT Sistemas de tratamento de água

**IFT010** Ud Descalcificador.
Descalcificador compacto com comando por tempo de três ciclos, rosca de 3/4", pressão de trabalho de 1,5 a 6 bar, caudal de 0,3 m³/h e de 200x400x650 mm. Inclusive tubos entre os diferentes elementos e acessórios, válvulas de seccionamento adufa de latão fundido, filtro de cartucho, electroválvula, tubagem e torneira para escoamento. Totalmente montado, ligado e testado.
Inclui: Marcação. Colocação e fixação do descalcificador. Colocação e fixação de tubagens e acessórios. Ligação.
Critério de medição de projecto: Número de unidades previstas, segundo documentação gráfica de Projecto.
Critério de medição de obra: Medir-se-á o número de unidades realmente executadas segundo especificações de Projecto.

| Código | Un | Descrição | Rendimento | Preço | Importância |
|---|---|---|---|---|---|
| mt37svc010c | Ud | Válvula adufa de latão fundido, para enroscar, de 3/4". (material) | 2.000 | 5.89 | 11.78 |
| mt37eqt010ae | Ud | Filtro de cartucho formado por cabeça, vaso e cartucho contentor de carvão activo, rosca de 3/4", caudal de 0,4 m³/h. (material) | 1.000 | 25.46 | 25.46 |
| mt37eqt100aa | Ud | Descalcificador compacto com comando por tempo de três ciclos, rosca de 3/4", pressão de trabalho de 1,5 a 6 bar, caudal de 0,3 m³/h e de 200x400x650 mm, inclusive electroválvula para o bypass. (material) | 1.000 | 572.77 | 572.77 |
| mt36tie010aa | m | Tubo de PVC, série B, de 32 mm de diâmetro e 3 mm de espessura, com extremo abocardado, segundo NP EN 1329-1. (material) | 0.500 | 1.35 | 0.68 |
| mt37sve010b | Ud | Válvula de esfera de latão niquelado para enroscar de 1/2". (material) | 1.000 | 4.95 | 4.95 |
| mt37www010 | Ud | Material auxiliar para instalações de abastecimento de água. (material) | 1.000 | 1.40 | 1.40 |
| mo008 | h | Oficial de 1ª canalizador. (mão de obra) | 6.000 | 23.31 | 139.86 |
| mo107 | h | Ajudante de canalizador. (mão de obra) | 6.000 | 22.09 | 132.54 |
| % | % | Custos directos complementares | 4 % | 889.44 | 35.58 |
|  |  | Custos directos |  |  | 925.02 |
