# Faixa corta-fogo de painéis de lã de rocha, no encontro entre a laje e a fachada ligeira. Sistema "ROCKWOOL"

- Propriedade do ficheiro: CYPE INGENIEROS, S.A.
- Formato: FIEBDC-3/2002
- Moeda: EUR
- Custos indirectos: 3.00 %
- IVA: 23.00 %

## I Instalações

### IO Contra incêndios

#### IOF Protecção passiva contra incêndios: faixas corta-fogo

**IOF035** m² Faixa corta-fogo de painéis de lã de rocha, no encontro entre a laje e a fachada ligeira. Sistema "ROCKWOOL".
Faixa corta-fogo em encontro entre laje e fachada ligeira, com uma resistência ao fogo EI 120, sistema Conlit FP 120 "ROCKWOOL", composta por dois painéis rígidos de lã de rocha Conlit 150 P, não revestidos, de 50 mm de espessura, resistência térmica 1,22 m²°C/W, condutibilidade térmica 0,035 W/(m°C), densidade 180 kg/m³, calor específico 0,84 J/kgK e factor de resistência à difusão do vapor de água 1,3, cada um, unidos entre si e fixados à laje e à fachada ligeira, com esquadras de aço galvanizado, Conlit FP Superior, de 3 mm de espessura, esquadras de aço galvanizado, Conlit FP Inferior, de 3 mm de espessura e parafusos de união, Conlit ACR 100, de 100 mm de comprimento. Inclusive elementos de fixação e parafusos.
Inclui: Marcação. Preparação e corte dos painéis. Colocação dos esquadros. Colocação dos painéis. Ajuste e fixação dos esquadros. Unão entre painéis com parafusos de fixação.
Critério de medição de projecto: Superfície medida segundo documentação gráfica de Projecto.
Critério de medição de obra: Medir-se-á a superfície realmente executada segundo especificações de Projecto.

| Código | Un | Descrição | Rendimento | Preço | Importância |
|---|---|---|---|---|---|
| mt16lrw084h | Ud | Esquadra de aço galvanizado, Conlit FP Superior "ROCKWOOL", de 3 mm de espessura, inclusive ancoragens mecânicas de expansão de aço galvanizado. (material) | 1.660 | 11.95 | 19.84 |
| mt16lrw085h | Ud | Esquadra de aço galvanizado, Conlit FP Inferior "ROCKWOOL", de 3 mm de espessura, inclusive ancoragens mecânicas de expansão de aço galvanizado. (material) | 1.660 | 20.26 | 33.63 |
| mt16lrw080pd | m² | Painel rígido de lã de rocha Conlit 150 P "ROCKWOOL", segundo EN 13162, não revestido, de 50 mm de espessura, resistência térmica 1,22 m²°C/W, condutibilidade térmica 0,035 W/(m°C), Euroclasse A1 de reacção ao fogo segundo NP EN 13501-1, densidade 180 kg/m³, calor específico 0,84 J/kgK e factor de resistência à difusão do vapor de água 1,3, para protecção contra incêndios de elementos construtivos. (material) | 2.100 | 64.89 | 136.27 |
| mt16lrw082Ve | Ud | Parafuso de união de arame de aço galvanizado em forma de hélice, Conlit ACR 100 "ROCKWOOL", de 100 mm de comprimento, para painéis de lã de rocha. (material) | 5.000 | 2.95 | 14.75 |
| mo054 | h | Oficial de 1ª montador de isolamentos. (mão de obra) | 0.250 | 23.31 | 5.83 |
| mo101 | h | Ajudante de montador de isolamentos. (mão de obra) | 0.250 | 22.13 | 5.53 |
| % | % | Custos directos complementares | 2 % | 215.85 | 4.32 |
|  |  | Custos directos |  |  | 220.17 |
