# Ligação do colector suspenso ao ramal geral de saneamento

- Propriedade do ficheiro: CYPE INGENIEROS, S.A.
- Formato: FIEBDC-3/2002
- Moeda: EUR
- Custos indirectos: 3.00 %
- IVA: 23.00 %

## I Instalações

### IS Drenagem de águas

#### ISS Colectores suspensos

**ISS012** Ud Ligação do colector suspenso ao ramal geral de saneamento.
Ligação do colector suspenso ao ramal geral de saneamento, formada por tubagem de PVC, série B, de 2,5 m de comprimento, de 200 mm de diâmetro e 3,9 mm de espessura, união colada com adesivo, com sifão em linha de PVC, cor cinzento, visitável, com união macho/fêmea. Inclusive líquido de limpeza, adesivo para tubos e acessórios de PVC, material auxiliar para montagem e fixação, acessórios e peças especiais.
Inclui: Marcação. Disposição doa tubos. Fixação do material auxiliar para montagem e fixação à obra. Montagem, ligação e verificação do seu correcto funcionamento. Realização de ensaios.
Critério de medição de projecto: Número de unidades previstas, segundo documentação gráfica de Projecto.
Critério de medição de obra: Medir-se-á o número de unidades realmente executadas segundo especificações de Projecto.

| Código | Un | Descrição | Rendimento | Preço | Importância |
|---|---|---|---|---|---|
| mt36tit400j | Ud | Material auxiliar para montagem e fixação das tubagens de PVC, série B, de 200 mm de diâmetro. (material) | 2.500 | 1.72 | 4.30 |
| mt36tit010ja | m | Tubo de PVC, série B, de 200 mm de diâmetro e 3,9 mm de espessura, segundo NP EN 1329-1. (material) | 2.500 | 11.46 | 28.65 |
| mt36tit012i | Ud | Curva 87°30' macho-fêmea de PVC, de 200 mm de diâmetro, segundo NP EN 1329-1. (material) | 2.000 | 18.75 | 37.50 |
| mt11var009 | l | Líquido de limpeza para colagem com adesivo de tubos e acessórios de PVC. (material) | 0.238 | 37.60 | 8.95 |
| mt11var010 | l | Cola para tubos e acessórios de PVC. (material) | 0.190 | 47.92 | 9.10 |
| mt11var120h | Ud | Sifão em linha de PVC, cor cinzento, visitável, com união macho/fêmea, de 200 mm de diâmetro. (material) | 1.000 | 137.50 | 137.50 |
| op00ato010 |  | Aparafusadora. | 1.000 | 0.00 | 0.00 |
| op00mar010 |  | Martelo. | 1.000 | 0.00 | 0.00 |
| op00tal010 |  | Berbequim. | 1.000 | 0.00 | 0.00 |
| mo008 | h | Oficial de 1ª canalizador. (mão de obra) | 2.325 | 23.31 | 54.20 |
| mo107 | h | Ajudante de canalizador. (mão de obra) | 1.913 | 22.09 | 42.26 |
| % | % | Custos directos complementares | 2 % | 322.46 | 6.45 |
|  |  | Custos directos |  |  | 328.91 |
