# Conduta de parede simples de aço inoxidável

- Propriedade do ficheiro: CYPE INGENIEROS, S.A.
- Formato: FIEBDC-3/2002
- Moeda: EUR
- Custos indirectos: 3.00 %
- IVA: 23.00 %

## I Instalações

### IT Transporte

#### ITB Condutas para descarga de roupa suja ou resíduos, ensacados

**ITB010** m Conduta de parede simples de aço inoxidável.
Conduta para descarga de roupa suja ou resíduos, ensacados, formada por tubo de parede simples de aço inoxidável AISI 304, de 450 mm de diâmetro interior. Inclusive acessórios e material auxiliar para montagem e fixação.
Critérios considerados na determinação do preço da unidade de obra: O preço não inclui as portas.
Inclui: Marcação. Colocação de tubos e acessórios. Fixação do material auxiliar para montagem e fixação à obra. Montagem. Ligação e verificação do seu correcto funcionamento.
Critério de medição de projecto: Comprimento medido segundo documentação gráfica de Projecto.
Critério de medição de obra: Medir-se-á o comprimento realmente executado segundo especificações de Projecto.

| Código | Un | Descrição | Rendimento | Preço | Importância |
|---|---|---|---|---|---|
| mt20din301a | Ud | Material auxiliar para montagem e fixação dos tubos de parede simples de aço inoxidável AISI 304, de 450 mm de diâmetro interior. (material) | 1.000 | 10.66 | 10.66 |
| mt20din300aq | m | Tubo de parede simples de aço inoxidável AISI 304, de 450 mm de diâmetro interior, com o preço incrementado em 80% relativamente a acessórios. (material) | 1.000 | 319.94 | 319.94 |
| mo011 | h | Oficial de 1ª montador. (mão de obra) | 0.450 | 23.31 | 10.49 |
| mo080 | h | Ajudante de montador. (mão de obra) | 0.450 | 22.13 | 9.96 |
| % | % | Custos directos complementares | 2 % | 351.05 | 7.02 |
|  |  | Custos directos |  |  | 358.07 |
