# Grelha interior para conduta de ventilação

- Propriedade do ficheiro: CYPE INGENIEROS, S.A.
- Formato: FIEBDC-3/2002
- Moeda: EUR
- Custos indirectos: 3.00 %
- IVA: 23.00 %

## I Instalações

### IV Ventilação

#### IVG Ventilação mecânica para garagens

**IVG030** Ud Grelha interior para conduta de ventilação.
Grelha de retorno, de alumínio extrudido, anodizado cor natural E6-C-0, com lâminas horizontais reguláveis individualmente, de 625x125 mm, fixação através de parafusos à vista, montada em conduta metálica rectangular. Inclusive acessórios de montagem e elementos de fixação.
Inclui: Marcação. Montagem e fixação da grelha na conduta.
Critério de medição de projecto: Número de unidades previstas, segundo documentação gráfica de Projecto.
Critério de medição de obra: Medir-se-á o número de unidades realmente executadas segundo especificações de Projecto.

| Código | Un | Descrição | Rendimento | Preço | Importância |
|---|---|---|---|---|---|
| mt42trx010bae | Ud | Grelha de retorno, de alumínio extrudido, anodizado cor natural E6-C-0, com lâminas horizontais reguláveis individualmente, de 625x125 mm, fixação através de parafusos à vista. (material) | 1.000 | 36.95 | 36.95 |
| mo011 | h | Oficial de 1ª montador. (mão de obra) | 0.228 | 23.31 | 5.31 |
| mo080 | h | Ajudante de montador. (mão de obra) | 0.228 | 22.13 | 5.05 |
| % | % | Custos directos complementares | 2 % | 47.31 | 0.95 |
|  |  | Custos directos |  |  | 48.26 |
