# Conduta de polietileno expandido

- Propriedade do ficheiro: CYPE INGENIEROS, S.A.
- Formato: FIEBDC-3/2002
- Moeda: EUR
- Custos indirectos: 3.00 %
- IVA: 23.00 %

## I Instalações

### IV Ventilação

#### IVV Condutas de admissão e extracção para ventilação

**IVV050** m Conduta de polietileno expandido.
Conduta de ventilação, formada por tubo de polietileno expandido de 16 mm de espessura, de 125 mm de diâmetro interior, cor cinzento, de 30 kg/m³ de densidade, temperatura de trabalho entre -30°C e 60°C, fornecido em tramos de 2 m. Inclusive material auxiliar para montagem e fixação, acessórios e peças especiais.
Inclui: Marcação do traçado da conduta e da localização dos elementos de fixação. Colocação de tubos, acessórios e peças especiais. Fixação do material auxiliar para montagem e fixação à obra. Montagem, ligação e verificação do seu correcto funcionamento.
Critério de medição de projecto: Comprimento medido segundo documentação gráfica de Projecto.
Critério de medição de obra: Medir-se-á o comprimento realmente executado segundo especificações de Projecto.

| Código | Un | Descrição | Rendimento | Preço | Importância |
|---|---|---|---|---|---|
| mt42cei410a | Ud | Material auxiliar para montagem e fixação das condutas de polietileno expandido de 16 mm de espessura, de 125 mm de diâmetro interior. (material) | 1.000 | 1.05 | 1.05 |
| mt42cei010bc | m | Tubo de polietileno expandido de 16 mm de espessura, de 125 mm de diâmetro interior, cor cinzento, de 30 kg/m³ de densidade, temperatura de trabalho entre -30°C e 60°C, fornecido em tramos de 2 m, com o preço incrementado em 10% relativamente a acessórios e peças especiais. (material) | 1.000 | 23.02 | 23.02 |
| op00ato010 |  | Aparafusadora. | 1.000 | 0.00 | 0.00 |
| op00mar010 |  | Martelo. | 1.000 | 0.00 | 0.00 |
| op00tal010 |  | Berbequim. | 1.000 | 0.00 | 0.00 |
| mo011 | h | Oficial de 1ª montador. (mão de obra) | 0.196 | 23.31 | 4.57 |
| mo080 | h | Ajudante de montador. (mão de obra) | 0.098 | 22.13 | 2.17 |
| % | % | Custos directos complementares | 2 % | 30.81 | 0.62 |
|  |  | Custos directos |  |  | 31.43 |
