# Suporte para tubo de aço

- Propriedade do ficheiro: CYPE INGENIEROS, S.A.
- Formato: FIEBDC-3/2002
- Moeda: EUR
- Custos indirectos: 3.00 %
- IVA: 23.00 %

## I Instalações

### IW Suportes, tubos e acessórios para fluidos

#### IWA De aço

**IWA200** Ud Suporte para tubo de aço.
Suporte para tubo de aço de 3/8" DN 10 mm formado por ancoragem mecânica de expansão, fêmea, de aço zincado, M8x30; 0,25 m de varão roscado de aço galvanizado qualidade 4.8 e abraçadeira metálica tipo pêra.
Inclui: Marcação. Execução da perfuração. Limpeza do pó resultante. Introdução da ancoragem. Pancadas na base do cone interior com a ferramenta de colocação. Limpeza dos restos sobrantes. Colocação do varão roscado. Colocação da abraçadeira.
Critério de medição de projecto: Número de unidades previstas, segundo documentação gráfica de Projecto.
Critério de medição de obra: Medir-se-á o número de unidades realmente executadas segundo especificações de Projecto.

| Código | Un | Descrição | Rendimento | Preço | Importância |
|---|---|---|---|---|---|
| mt26wur270ba | Ud | Ancoragem mecânica de expansão, fêmea, de aço zincado, M8x30, de 10 mm de diâmetro e 30 mm de comprimento, composta por manga de expansão com cone interior, para fixação sobre elementos de betão, não fissurados. (material) | 1.000 | 0.86 | 0.86 |
| mt26aaa210b | Ud | Varão roscado M8 de aço galvanizado qualidade 4.8, de 1000 mm de comprimento, segundo DIN 976-1. (material) | 0.250 | 0.82 | 0.21 |
| mt41www200a | Ud | Abraçadeira metálica tipo pêra, para tubo de 3/8" DN 10 mm, com porca M8, com certificados FM e UL para instalações contra incêndios. (material) | 1.000 | 0.85 | 0.85 |
| mo008 | h | Oficial de 1ª canalizador. (mão de obra) | 0.098 | 23.31 | 2.28 |
| mo107 | h | Ajudante de canalizador. (mão de obra) | 0.098 | 22.09 | 2.16 |
| % | % | Custos directos complementares | 2 % | 6.36 | 0.13 |
|  |  | Custos directos |  |  | 6.49 |
