# Guia para estacionamento de camião, de tubo de aço galvanizado

- Propriedade do ficheiro: CYPE INGENIEROS, S.A.
- Formato: FIEBDC-3/2002
- Moeda: EUR
- Custos indirectos: 3.00 %
- IVA: 23.00 %

## L Vãos

### LM Equipamento para cais de carga e descarga

#### LMC Acessórios

**LMC010** Ud Guia para estacionamento de camião, de tubo de aço galvanizado.
Guia curva para estacionamento de camião, de tubo de aço galvanizado, de 2500 mm de comprimento, fixada através de ancoragem mecânica de expansão, de alta resistência à corrosão. Inclusive placas de ancoragen para fixação através de aparafusamento ao suporte com buchas de expansão e parafusos de aço de alta resistência à corrosão.
Inclui: Marcação. Colocação e fixação da guia para estacionamento de camião.
Critério de medição de projecto: Número de unidades previstas, segundo documentação gráfica de Projecto.
Critério de medição de obra: Medir-se-á o número de unidades realmente executadas segundo especificações de Projecto.

| Código | Un | Descrição | Rendimento | Preço | Importância |
|---|---|---|---|---|---|
| mt26amc030b | Ud | Guia curva para estacionamento de camião, de tubo de aço galvanizado, de 2500 mm de comprimento, para facilitar o posicionamento dos veículos durante as manobras de acoplamento ao fole de estanquidade. Inclusive placas de ancoragem. (material) | 1.000 | 260.10 | 260.10 |
| mt26aaa025a | Ud | Ancoragem mecânica com bucha de expansão de aço galvanizado, de alta resistência à corrosão. (material) | 8.000 | 3.50 | 28.00 |
| op00ato010 |  | Aparafusadora. | 1.000 | 0.00 | 0.00 |
| op00tal010 |  | Berbequim. | 1.000 | 0.00 | 0.00 |
| mo011 | h | Oficial de 1ª montador. (mão de obra) | 6.000 | 23.31 | 139.86 |
| mo080 | h | Ajudante de montador. (mão de obra) | 6.000 | 22.13 | 132.78 |
| % | % | Custos directos complementares | 2 % | 560.74 | 11.21 |
|  |  | Custos directos |  |  | 571.95 |
