# Poste de demarcação

- Propriedade do ficheiro: CYPE INGENIEROS, S.A.
- Formato: FIEBDC-3/2002
- Moeda: EUR
- Custos indirectos: 3.00 %
- IVA: 23.00 %

## L Vãos

### LM Equipamento para cais de carga e descarga

#### LMC Acessórios

**LMC030** Ud Poste de demarcação.
Poste de demarcação triangular, de tubo de aço, de 400x170x120 mm, de cor amarelo e preto, fixado através de ancoragem mecânica por aparafusamento.
Inclui: Marcação. Colocação e fixação do poste de demarcação.
Critério de medição de projecto: Número de unidades previstas, segundo documentação gráfica de Projecto.
Critério de medição de obra: Medir-se-á o número de unidades realmente executadas segundo especificações de Projecto.

| Código | Un | Descrição | Rendimento | Preço | Importância |
|---|---|---|---|---|---|
| mt26amc050p | Ud | Poste de demarcação triangular, de tubo de aço, de 400x170x120 mm, de cor amarelo e preto, para delimitação de espaços e protecção dos diferentes elementos localizados no cais de carga e descarga face a choques de veículos. (material) | 1.000 | 133.99 | 133.99 |
| mt26aaa035a | Ud | Ancoragem mecânica tipo parafuso de cabeça escareada com estrela interior de seis pontas para chave Torx, de aço galvanizado. (material) | 2.000 | 1.25 | 2.50 |
| op00ato010 |  | Aparafusadora. | 1.000 | 0.00 | 0.00 |
| op00tal010 |  | Berbequim. | 1.000 | 0.00 | 0.00 |
| mo011 | h | Oficial de 1ª montador. (mão de obra) | 0.200 | 23.31 | 4.66 |
| mo080 | h | Ajudante de montador. (mão de obra) | 0.200 | 22.13 | 4.43 |
| % | % | Custos directos complementares | 2 % | 145.58 | 2.91 |
|  |  | Custos directos |  |  | 148.49 |
