# Nivelador de cais hidráulico com lábio basculante

- Propriedade do ficheiro: CYPE INGENIEROS, S.A.
- Formato: FIEBDC-3/2002
- Moeda: EUR
- Custos indirectos: 3.00 %
- IVA: 23.00 %

## L Vãos

### LM Equipamento para cais de carga e descarga

#### LMR Niveladores de cais

**LMR010** Ud Nivelador de cais hidráulico com lábio basculante.
Nivelador de cais hidráulico, instalado em fosso previamente executado, de 60 kN de capacidade de carga nominal, formado por uma plataforma de chapa gota de aço, de 2500 mm de comprimento, 2000 mm de largura e 8 ou 10 mm de espessura, com lábio basculante dianteiro de chapa gota de aço, de 2500 mm de comprimento, 400 mm de largura e 8 ou 10 mm de espessura e caixilho de perfis de aço laminado. Inclusive cilindros hidráulicos, motor trifásico, fitas laterais reflectoras, perfis metálicos angulares de 80x80 mm para colocação do nivelador de cais hidráulico, perfis metálicos de reforço e quadro de manobra com botão de paragem de emergência.
Critérios considerados na determinação do preço da unidade de obra: O preço não inclui a execução do fosso, a ligação com a rede eléctrica nem os trabalhos auxiliares de pedreiro para instalações.
Inclui: Limpeza e preparação da superfície suporte. Marcação. Colocação do nivelador de cais no fosso.
Critério de medição de projecto: Número de unidades previstas, segundo documentação gráfica de Projecto.
Critério de medição de obra: Medir-se-á o número de unidades realmente executadas segundo especificações de Projecto.

| Código | Un | Descrição | Rendimento | Preço | Importância |
|---|---|---|---|---|---|
| mt26amc020a | Ud | Nivelador de cais hidráulico, para instalar em fosso, de 60 kN de capacidade de carga nominal, formado por uma plataforma de chapa gota de aço, de 2500 mm de comprimento, 2000 mm de largura e 8 ou 10 mm de espessura, com lábio basculante dianteiro de chapa gota de aço, de 2500 mm de comprimento, 400 mm de largura e 8 ou 10 mm de espessura e caixilho de perfis de aço laminado. Inclusive cilindros hidráulicos, motor trifásico, fitas laterais reflectoras, perfis metálicos angulares de 80x80 mm para colocação do nivelador de cais hidráulico, perfis metálicos de reforço e quadro de manobra com botão de paragem de emergência. (material) | 1.000 | 4694.80 | 4694.80 |
| mo011 | h | Oficial de 1ª montador. (mão de obra) | 8.000 | 23.31 | 186.48 |
| mo080 | h | Ajudante de montador. (mão de obra) | 8.000 | 22.13 | 177.04 |
| % | % | Custos directos complementares | 2 % | 5058.32 | 101.17 |
|  |  | Custos directos |  |  | 5159.49 |
