# Porta de inspecção para instalações, de alumínio

- Propriedade do ficheiro: CYPE INGENIEROS, S.A.
- Formato: FIEBDC-3/2002
- Moeda: EUR
- Custos indirectos: 3.00 %
- IVA: 23.00 %

## L Vãos

### LR Portas de inspecção para instalações

#### LRL De alumínio

**LRL010** m² Porta de inspecção para instalações, de alumínio.
Porta de inspecção para instalações, de uma ou duas folhas, de alumínio anodizado natural, formada por chapa opaca de 1,5 mm de espessura nas folhas e perfis extrudidos de 40x20 cm de secção no aro, com marca de qualidade EWAA-EURAS (QUALANOD). Inclusive ferragens de pendurar e de fecho, parafusos de aço inoxidável, ganchos de fixação, fechadura triangular, grelhas de ventilação e silicone neutro para a vedação das juntas perimetrais.
Inclui: Marcação de pontos de fixação e aprumo do aro. Fixação do aro ao paramento. Vedação de juntas. Colocação da porta de inspecção. Colocação de ferragens de fecho e acessórios.
Critério de medição de projecto: Superfície da abertura a fechar, medida segundo documentação gráfica de Projecto.
Critério de medição de obra: Medir-se-á, com as dimensões da abertura, a superfície realmente executada segundo especificações de Projecto.

| Código | Un | Descrição | Rendimento | Preço | Importância |
|---|---|---|---|---|---|
| mt25pfb011a | m² | Porta de inspecção para instalações, de uma ou duas folhas, de alumínio anodizado natural, formada por chapa opaca de 1,5 mm de espessura nas folhas e perfis extrudidos de 40x20 cm de secção no aro, com marca de qualidade EWAA-EURAS (QUALANOD), inclusive ferragens de pendurar e de fecho, parafusos de aço inoxidável, ganchos de fixação, fechadura triangular, grelhas de ventilação e silicone neutro para a vedação das juntas perimetrais. (material) | 1.000 | 135.00 | 135.00 |
| mt22www050b | Ud | Cartucho de 300 ml de silicone neutro oxímico, de elasticidade permanente e cura rápida, cor cinzento, intervalo de temperatura de trabalho de -60 a 150°C, com resistência aos raios UV, dureza Shore A aproximada de 22, segundo EN ISO 868 e alongamento na rotura >= 800%, segundo EN ISO 8339. (material) | 0.160 | 4.73 | 0.76 |
| op00ato010 |  | Aparafusadora. | 1.000 | 0.00 | 0.00 |
| mo020 | h | Oficial de 1ª construção. (mão de obra) | 0.170 | 22.68 | 3.86 |
| mo077 | h | Ajudante de construção. (mão de obra) | 0.170 | 22.13 | 3.76 |
| % | % | Custos directos complementares | 2 % | 143.38 | 2.87 |
|  |  | Custos directos |  |  | 146.25 |
