# Mola para porta de vidro temperado

- Propriedade do ficheiro: CYPE INGENIEROS, S.A.
- Formato: FIEBDC-3/2002
- Moeda: EUR
- Custos indirectos: 3.00 %
- IVA: 23.00 %

## L Vãos

### LV Vidros

#### LVT Temperados

**LVT022** Ud Mola para porta de vidro temperado.
Mola para porta de vidro temperado, de aço inoxidável AISI 304, encastrada no pavimento, assente com argamassa de cimento, confeccionada em obra, dosificação 1:6.
Inclui: Marcação. Preparação da abertura. Remoção e acumulação de entulho. Carga manual de entulho para camião ou contentor. Aplicação da argamassa. Colocação da mola.
Critério de medição de projecto: Número de unidades previstas, segundo documentação gráfica de Projecto.
Critério de medição de obra: Medir-se-á o número de unidades realmente executadas segundo especificações de Projecto.

| Código | Un | Descrição | Rendimento | Preço | Importância |
|---|---|---|---|---|---|
| mt08aaa010a | m³ | Água. (material) | 0.006 | 1.50 | 0.01 |
| mt01arg005a | t | Areia de pedreira, para argamassa preparada em obra. (material) | 0.002 | 18.00 | 0.04 |
| mt08cem011a | kg | Cimento Portland CEM II/B-L 32,5 R, cor cinzento, em sacos, segundo NP EN 197-1. (material) | 0.250 | 0.10 | 0.03 |
| mt21vts030 | Ud | Mola para porta de vidro, de aço inoxidável AISI 304, para encastrar no pavimento. (material) | 1.000 | 155.65 | 155.65 |
| mq06hor010 | h | Betoneira eléctrica com uma capacidade de amassadura de 160 l. (equipamento) | 0.005 | 3.45 | 0.02 |
| op00amo010 |  | Rebarbadora. | 1.000 | 0.00 | 0.00 |
| mo020 | h | Oficial de 1ª construção. (mão de obra) | 0.600 | 22.68 | 13.61 |
| mo113 | h | Operário não qualificado construção. (mão de obra) | 0.150 | 21.45 | 3.22 |
| mo011 | h | Oficial de 1ª montador. (mão de obra) | 0.300 | 23.31 | 6.99 |
| mo080 | h | Ajudante de montador. (mão de obra) | 0.070 | 22.13 | 1.55 |
| % | % | Custos directos complementares | 2 % | 181.12 | 3.62 |
|  |  | Custos directos |  |  | 184.74 |
