# Drenagem de muro de betão em contacto com o terreno, parcialmente estanque, pela sua face interior, com lâminas nodulares

- Propriedade do ficheiro: CYPE INGENIEROS, S.A.
- Formato: FIEBDC-3/2002
- Moeda: EUR
- Custos indirectos: 3.00 %
- IVA: 23.00 %

## N Isolamentos e impermeabilizações

### ND Drenagens

#### NDM Muros em contacto com o terreno

**NDM100** m² Drenagem de muro de betão em contacto com o terreno, parcialmente estanque, pela sua face interior, com lâminas nodulares.
Drenagem de muro de betão em contacto com o terreno, parcialmente estanque, pela sua face interior, com lâmina drenante nodular, com nódulos de 8 mm de altura, com malha incorporada de polietileno de alta densidade (PEAD/HDPE), resistência à compressão 70 kN/m², capacidade de drenagem 5 l/(s·m) e massa nominal 0,5 kg/m². Colocação em obra: com sobreposições, com os nódulos contra o muro, com buchas de expansão de polipropileno com espiga roscada (10 ud/m²). Inclusive massa elastomérica monocomponente, para a vedação de orifícios e banda autocolante para vedar sobreposições em lâminas drenantes.
Critérios considerados na determinação do preço da unidade de obra: O preço não inclui o revestimento nem o perfil de ventilação.
Inclui: Corte e colocação da lâmina nodular. Selagem dos orifícios. Colocação da banda.
Critério de medição de projecto: Superfície medida segundo documentação gráfica de Projecto.
Critério de medição de obra: Medir-se-á a superfície realmente executada segundo especificações de Projecto.

| Código | Un | Descrição | Rendimento | Preço | Importância |
|---|---|---|---|---|---|
| mt15bas340a | Ud | Bucha de expansão de polipropileno com espiga roscada. (material) | 10.000 | 0.11 | 1.10 |
| mt15bas330a | m² | Lâmina drenante nodular, com nódulos de 8 mm de altura, com malha incorporada de polietileno de alta densidade (PEAD/HDPE), resistência à compressão 70 kN/m², capacidade de drenagem 5 l/(s·m) e massa nominal 0,5 kg/m². (material) | 1.100 | 7.34 | 8.07 |
| mt15bas030a | Ud | Cartucho de massa elastomérica monocomponente à base de poliuretano, de cor branca, de 600 ml, tipo F-25 HM segundo EN ISO 11600, de alta aderência e de endurecimento rápido, com elevadas propriedades elásticas, resistência à intempérie, ao envelhecimento e aos raios UV, apta para estar em contacto com agua potável, dureza Shore A aproximada de 35 e alongamento em ruptura > 600%, segundo EN ISO 11600. (material) | 0.400 | 6.38 | 2.55 |
| mt14baa010a | m | Banda autocolante para vedar sobreposições em lâminas drenantes. (material) | 0.090 | 1.45 | 0.13 |
| mo032 | h | Oficial de 1ª aplicador de produtos impermeabilizantes. (mão de obra) | 0.165 | 22.68 | 3.74 |
| mo070 | h | Ajudante de aplicador de produtos impermeabilizantes. (mão de obra) | 0.165 | 22.13 | 3.65 |
| % | % | Custos directos complementares | 2 % | 19.24 | 0.38 |
|  |  | Custos directos |  |  | 19.62 |
