# Impermeabilização líquida de tanque de piscina

- Propriedade do ficheiro: CYPE INGENIEROS, S.A.
- Formato: FIEBDC-3/2002
- Moeda: EUR
- Custos indirectos: 3.00 %
- IVA: 23.00 %

## N Isolamentos e impermeabilizações

### NL Impermeabilizações líquidas

#### NLA Fossos de ascensor, depósitos e piscinas

**NLA010** m² Impermeabilização líquida de tanque de piscina.
Impermeabilização líquida de tanque de piscina, com duas camadas de membrana impermeabilizante e transpirante, em gel, monocomponente, 7,13 kg/m², reforçada com malha de fibra de vidro; e banda de reforço, de 120 mm de largura, em pontos singulares, (1 m/m²), fixada com membrana impermeabilizante e transpirante, em gel, monocomponente.
Critérios considerados na determinação do preço da unidade de obra: O preço não inclui o revestimento.
Inclui: Limpeza da superfície suporte. Armação da superfície. Resolução dos pontos singulares. Aplicação do impermeabilizante.
Critério de medição de projecto: Superfície medida segundo documentação gráfica de Projecto.
Critério de medição de obra: Medir-se-á a superfície realmente executada segundo especificações de Projecto.

| Código | Un | Descrição | Rendimento | Preço | Importância |
|---|---|---|---|---|---|
| mt15pik010b | kg | Membrana impermeabilizante e transpirante, em gel, monocomponente, com muito baixo conteúdo de compostos orgânicos voláteis (COV) e com resistência aos álcalis e aos cloretos, para aplicar com palustra, segundo EN 14891. (material) | 7.130 | 3.51 | 25.03 |
| mt15pik100b | m² | Malha de fibra de vidro. (material) | 1.400 | 1.78 | 2.49 |
| mt15pik030b | m | Banda de reforço, de 120 mm de largura. (material) | 1.000 | 1.62 | 1.62 |
| op00tal020 |  | Berbequim com misturador. | 1.000 | 0.00 | 0.00 |
| mo032 | h | Oficial de 1ª aplicador de produtos impermeabilizantes. (mão de obra) | 0.220 | 22.68 | 4.99 |
| mo070 | h | Ajudante de aplicador de produtos impermeabilizantes. (mão de obra) | 0.220 | 22.13 | 4.87 |
| % | % | Custos directos complementares | 2 % | 39.00 | 0.78 |
|  |  | Custos directos |  |  | 39.78 |
