# Revestimento interior autoportante de painéis de lã mineral. Sistema "ROCKFON"

- Propriedade do ficheiro: CYPE INGENIEROS, S.A.
- Formato: FIEBDC-3/2002
- Moeda: EUR
- Custos indirectos: 3.00 %
- IVA: 23.00 %

## R Revestimentos

### RR Paredes (placas e painéis)

#### RRP De painéis de lã mineral

**RRP010** m² Revestimento interior autoportante de painéis de lã mineral. Sistema "ROCKFON".
Revestimento interior autoportante, sistema "ROCKFON", formado por painéis acústicos autoportantes de lã de rocha vulcânica, modelo VertiQ "ROCKFON", compostos por módulos de 1200x1200x40 mm, com a face à vista revestida com um tecido duradouro e a face traseira revestida com um contra-véu, em cor branca com canto recto para perfis à vista T 24. Inclusive acessórios de fixação.
Critérios considerados na determinação do preço da unidade de obra: O preço inclui a resolução de encontros e pontos singulares.
Inclui: Preparação da superfície suporte. Montagem dos ângulos entrantes e dos elementos de fixação. Nivelamento e colocação dos perfis perimetrais. Corte dos painéis. Instalação do primeiro painel mural. Colocação dos painéis da secção principal. Instalação do último painel.
Critério de medição de projecto: Superfície medida segundo documentação gráfica de Projecto.
Critério de medição de obra: Medir-se-á a superfície realmente executada segundo especificações de Projecto.

| Código | Un | Descrição | Rendimento | Preço | Importância |
|---|---|---|---|---|---|
| mt16par140aa | m² | Painel acústico autoportante de lã de rocha vulcânica, modelo VertiQ "ROCKFON", coeficiente de absorção sonora médio 1 para uma frequência de 500 Hz, Euroclasse A2-s1, d0 de reacção ao fogo segundo NP EN 13501-1, composto por módulos de 1200x1200x40 mm, com a face à vista revestida com um tecido duradouro e a face traseira revestida com um contra-véu cor branca com canto recto para perfis à vista T 24. (material) | 1.050 | 115.08 | 120.83 |
| mt12par141 | Ud | Acessórios para a colocação de revestimentos interiores autoportantes de painéis de lã mineral. (material) | 1.000 | 3.50 | 3.50 |
| mo054 | h | Oficial de 1ª montador de isolamentos. (mão de obra) | 0.325 | 23.31 | 7.58 |
| mo101 | h | Ajudante de montador de isolamentos. (mão de obra) | 0.125 | 22.13 | 2.77 |
| % | % | Custos directos complementares | 2 % | 134.68 | 2.69 |
|  |  | Custos directos |  |  | 137.37 |
