# Urinol de porcelana sanitária, funcionamento sem água

- Propriedade do ficheiro: CYPE INGENIEROS, S.A.
- Formato: FIEBDC-3/2002
- Moeda: EUR
- Custos indirectos: 3.00 %
- IVA: 23.00 %

## S Equipamentos fixos e sinalização

### SA Aparelhos sanitários

#### SAU Urinóis

**SAU002** Ud Urinol de porcelana sanitária, funcionamento sem água.
Urinol de porcelana sanitária, funcionamento sem água, com escoamento à vista, sistema de bloqueio de maus odores, cor branca, de 390x300x240 mm. Inclusive grelha de escoamento e jogo de fixação e silicone para enchimento de juntas.
Inclui: Marcação. Colocação e fixação do aparelho. Montagem do elemento de drenagem. Ligação à rede de drenagem. Verificação do seu correcto funcionamento. Vedação de juntas.
Critério de medição de projecto: Número de unidades previstas, segundo documentação gráfica de Projecto.
Critério de medição de obra: Medir-se-á o número de unidades realmente colocadas segundo especificações de Projecto.

| Código | Un | Descrição | Rendimento | Preço | Importância |
|---|---|---|---|---|---|
| mt30uap010aa | Ud | Urinol de porcelana sanitária, funcionamento sem água, com escoamento à vista, sistema de bloqueio de maus odores, cor branca, de 390x300x240 mm; inclusive grelha de escoamento e jogo de fixação. (material) | 1.000 | 563.38 | 563.38 |
| mt30www005 | Ud | Cartucho de 300 ml de silicone ácida monocomponente, fungicida, para vedação de juntas em ambientes húmidos. (material) | 0.012 | 7.50 | 0.09 |
| op00ato010 |  | Aparafusadora. | 1.000 | 0.00 | 0.00 |
| op00mar010 |  | Martelo. | 1.000 | 0.00 | 0.00 |
| op00tal010 |  | Berbequim. | 1.000 | 0.00 | 0.00 |
| mo008 | h | Oficial de 1ª canalizador. (mão de obra) | 1.300 | 23.31 | 30.30 |
| % | % | Custos directos complementares | 2 % | 593.77 | 11.88 |
|  |  | Custos directos |  |  | 605.65 |
